# Adaptador

- Propriedade do ficheiro: CYPE Ingenieros S.A.
- Formato: FIEBDC-3/2016
- Programa: Gerador de preços para construção civil. CYPE Ingenieros, S.A.
- Data: 30/10/2024
- Âmbito geográfico: Moçambique
- Moeda: MZN
- Custos indirectos: 3 %
- IVA: 17 %

## I Instalações

### IA Audiovisuais

#### IAA Rede de cabos coaxiais

**IAA108** Ud Adaptador.
Adaptador com conectores macho, tipo "F" de montagem rápida.
Inclui: Colocação. Ligação e verificação do seu correcto funcionamento.
Critério de medição de projecto: Número de unidades previstas, segundo documentação gráfica de Projecto.
Critério de medição de obra: Medir-se-á o número de unidades realmente executadas segundo especificações de Projecto.

| Código | Un | Descrição | Rendimento | Preço | Importância |
|---|---|---|---|---|---|
| mt40irt050b | Ud | Adaptador com conectores macho, tipo "F" de montagem rápida. (material) | 1 | 152.51 | 152.510 |
| mo001 | h | Oficial de 1ª instalador de telecomunicações. (mão de obra) | 0.056 | 138.06 | 7.731 |
| mo056 | h | Ajudante de instalador de telecomunicações. (mão de obra) | 0.056 | 100.25 | 5.614 |
| % | % | Custos directos complementares | 2 % | 165.855 | 3.317 |
|  |  | Custos directos |  |  | 169.172 |
