# Depósito de superfície

- Propriedade do ficheiro: CYPE Ingenieros S.A.
- Formato: FIEBDC-3/2016
- Programa: Gerador de preços para construção civil. CYPE Ingenieros, S.A.
- Data: 19/04/2024
- Âmbito geográfico: Moçambique
- Moeda: MZN
- Custos indirectos: 3 %
- IVA: 17 %

## I Instalações

### IC Aquecimento, arrefecimento, climatização e A.Q.S.

#### ICD Combustível líquido

**ICD020** Ud Depósito de superfície.
Depósito homologado de gasóleo de superfície de polietileno de alta densidade (PEAD/HDPE) para instalação no interior de edificações, de parede simples contido em recipiente estanque, com uma capacidade de 1000 litros, para pequenos consumos individuais. Incluindo indicador de nível, detector de fugas, quatro bocas de entrada/saída, canalização até à caldeira com tubagem de cobre de 18 mm de diâmetro protegida com funda de tubo de PVC, válvulas e acessórios de ligação, e elementos de protecção segundo norma. Totalmente montado, ligado e testado.
Inclui: Colocação do depósito sobre os apoios. Montagem de válvulas e acessórios. Colocação da boca de carga e da tampa de registo. Colocação e fixação da canalização até à caldeira. Ligação à rede de terra.
Critério de medição de projecto: Número de unidades previstas, segundo documentação gráfica de Projecto.
Critério de medição de obra: Medir-se-á o número de unidades realmente executadas segundo especificações de Projecto.

| Código | Un | Descrição | Rendimento | Preço | Importância |
|---|---|---|---|---|---|
| mt38dep110c | Ud | Depósito de gasóleo de polietileno (PEAD/HDPE), de superfície, de parede simples contido em recipiente estanque, com uma capacidade de 1000 litros, para pequenos consumos individuais, segundo EN 13341. Inclusive elementos de protecção segundo norma. (material) | 1 | 19953.97 | 19953.970 |
| mt38dep022a | Ud | Indicador de nível para depósito de combustíveis líquidos. (material) | 1 | 16842.1 | 16842.100 |
| mt38dep023a | Ud | Interruptor de nível para depósito de combustíveis líquidos. (material) | 1 | 3159.38 | 3159.380 |
| mt38dep024c | Ud | Conjunto de boca de carga, válvulas e acessórios de ligação para depósito de combustíveis líquidos. (material) | 1 | 9174.07 | 9174.070 |
| mt43tco010ca | m | Tubo de cobre estirado a frio sem soldadura, diâmetro D=16/18 mm e 1 mm de espessura, segundo NP EN 1057. (material) | 10 | 228.05 | 2280.500 |
| mt35aia090ad | m | Tubo rígido de PVC, ligável, dobrável a quente, de cor preto, de 32 mm de diâmetro nominal, para canalização fixa na superfície. Resistência à compressão 1250 N, resistência ao impacto 2 joules, temperatura de trabalho -5°C até 60°C, com grau de protecção IP547 segundo NP EN 60529, propriedades eléctricas: isolante, não propagador da chama. Segundo NP EN 61386-1 e NP EN 61386-22. Inclusive abraçadeiras, elementos de fixação e acessórios (curvas, manguitos, tês, cotovelos e curvas flexíveis). (material) | 10 | 295.86 | 2958.600 |
| mo004 | h | Oficial de 1ª instalador de aquecimento. (mão de obra) | 1.671 | 136.52 | 228.125 |
| mo103 | h | Ajudante de instalador de aquecimento. (mão de obra) | 1.671 | 99.12 | 165.630 |
| % | % | Custos directos complementares | 2 % | 54762.375 | 1095.248 |
|  |  | Custos directos |  |  | 55857.623 |

Resíduos:
- colocação: mt43tco010ca Tubo de cobre estirado a frio sem soldadura, diâmetro D=16/18 mm e 1 mm de espessura, segundo NP EN 1057; factor de resíduo 0.044
- colocação: mt35aia090ad; factor de resíduo 0.0275

## Recursos

**mt38dep110c** Ud Depósito de gasóleo de polietileno (PEAD/HDPE)
Dados técnicos: Custo energético 5070.526 MJ; Emissão de CO2 179.892 kg
Resíduos:
- embalagem: re150101 Embalagens de papel e cartão. (componente de resíduo); rendimento 0.085 kg; Código LER 15 01 01; Massa do elemento 1 kg; Volume 0.001333 m3

**mt38dep023a** Ud Interruptor de nível para depósito de combustíveis líquidos
Dados técnicos: Custo energético 66.593 MJ; Emissão de CO2 2.833 kg
Resíduos:
- embalagem: re150101 Embalagens de papel e cartão; rendimento 0.072 kg

**mt43tco010ca** m Tubo de cobre estirado a frio sem soldadura, diâmetro D=16/18 mm e 1 mm de espessura, segundo NP EN 1057
Dados técnicos: Custo energético 17.693 MJ; Emissão de CO2 0.341 kg; Código LER 17 04 01; Massa do elemento 0.48 kg; Volume 0.00032 m3

**mt35aia090ad** m Tubo rígido de PVC
Dados técnicos: Custo energético 36.814 MJ; Emissão de CO2 1.828 kg; Código LER 17 02 03; Massa do elemento 0.38 kg; Volume 0.000633 m3
