# Linha frigorífica com tubagem dupla isolada

- Propriedade do ficheiro: CYPE Ingenieros S.A.
- Formato: FIEBDC-3/2016
- Programa: Gerador de preços para construção civil. CYPE Ingenieros, S.A.
- Data: 19/04/2024
- Âmbito geográfico: Moçambique
- Moeda: MZN
- Custos indirectos: 3 %
- IVA: 17 %

## I Instalações

### IC Aquecimento, arrefecimento, climatização e A.Q.S.

#### ICN Unidades autónomas de climatização

**ICN015** m Linha frigorífica com tubagem dupla isolada.
Linha frigorífica dupla realizada com tubagem flexível de cobre sem soldadura, formada por um tubo para líquido de 1/4" de diâmetro e 0,8 mm de espessura com isolamento de 9 mm de espessura e um tubo para gás de 3/8" de diâmetro e 0,8 mm de espessura com isolamento de 9 mm de espessura, possuindo o cobre um conteúdo da gordura residual inferior a 4 mg/m e sendo o isolamento de manga isolante flexível de espuma elastomérica com revestimento superficial com película de polietileno, para uma temperatura de trabalho entre -45 e 100°C, fornecida em rolo, para ligação entre as unidades interior e exterior.
Inclui: Implantação do percurso da linha. Protecção dos extremos. Montagem e fixação da linha. Abocardado. Limpeza para a sua carga.
Critério de medição de projecto: Comprimento medido segundo documentação gráfica de Projecto.
Critério de medição de obra: Medir-se-á o comprimento realmente executado segundo especificações de Projecto.

| Código | Un | Descrição | Rendimento | Preço | Importância |
|---|---|---|---|---|---|
| mt42lin020a | m | Linha frigorífica dupla realizada com tubagem flexível de cobre sem soldadura, formada por um tubo para líquido de 1/4" de diâmetro e 0,8 mm de espessura com isolamento de 9 mm de espessura e um tubo para gás de 3/8" de diâmetro e 0,8 mm de espessura com isolamento de 9 mm de espessura, possuindo o cobre um conteúdo da gordura residual inferior a 4 mg/m e sendo o isolamento de manga isolante flexível de espuma elastomérica com revestimento superficial com película de polietileno, para uma temperatura de trabalho entre -45 e 100°C, fornecida em rolo, segundo NP EN 12735-1. (material) | 1 | 646.13 | 646.130 |
| mo005 | h | Oficial de 1ª instalador de ar condicionado. (mão de obra) | 0.223 | 136.52 | 30.444 |
| mo104 | h | Ajudante de instalador de ar condicionado. (mão de obra) | 0.223 | 99.12 | 22.104 |
| % | % | Custos directos complementares | 2 % | 698.678 | 13.974 |
|  |  | Custos directos |  |  | 712.652 |
