# Linha frigorífica

- Propriedade do ficheiro: CYPE Ingenieros S.A.
- Formato: FIEBDC-3/2016
- Programa: Gerador de preços para construção civil. CYPE Ingenieros, S.A.
- Data: 31/10/2024
- Âmbito geográfico: Moçambique
- Moeda: MZN
- Custos indirectos: 3 %
- IVA: 17 %

## I Instalações

### IC Aquecimento, arrefecimento, climatização e A.Q.S.

#### ICN Unidades autónomas de climatização

**ICN010** m Linha frigorífica.
Linha frigorífica dupla executada com tubagem para gás através de tubo de cobre sem soldadura, de 1/2" de diâmetro e 0,8 mm de espessura com manga isolante de espuma elastomérica, de 13 mm de diâmetro interior e 10 mm de espessura, à base de borracha sintética flexível, de estrutura celular fechada e tubagem para líquido através de tubo de cobre sem soldadura, de 1/4" de diâmetro e 0,8 mm de espessura com manga isolante de espuma elastomérica, de 7 mm de diâmetro interior e 10 mm de espessura, à base de borracha sintética flexível, de estrutura celular fechada.
Inclui: Implantação do percurso da linha. Protecção dos extremos. Colocação do isolamento. Montagem e fixação da linha. Abocardado. Limpeza para a sua carga.
Critério de medição de projecto: Comprimento medido segundo documentação gráfica de Projecto.
Critério de medição de obra: Medir-se-á o comprimento realmente executado segundo especificações de Projecto.

| Código | Un | Descrição | Rendimento | Preço | Importância |
|---|---|---|---|---|---|
| mt42lin030a | m | Tubo de cobre sem soldadura, de 1/4" de diâmetro e 0,8 mm de espessura, segundo NP EN 12735-1. (material) | 1 | 289.36 | 289.360 |
| mt17coe070aa | m | Manga isolante de espuma elastomérica, de 7 mm de diâmetro interior e 10 mm de espessura, à base de borracha sintética flexível, de estrutura celular fechada. (material) | 1.05 | 767.79 | 806.180 |
| mt17coe110 | l | Cola para manga isolante elastomérica. (material) | 0.021 | 1833.7 | 38.508 |
| mt42lin030c | m | Tubo de cobre sem soldadura, de 1/2" de diâmetro e 0,8 mm de espessura, segundo NP EN 12735-1. (material) | 1 | 449.48 | 449.480 |
| mt17coe070ca | m | Manga isolante de espuma elastomérica, de 13 mm de diâmetro interior e 10 mm de espessura, à base de borracha sintética flexível, de estrutura celular fechada. (material) | 1.05 | 945.27 | 992.534 |
| mo005 | h | Oficial de 1ª instalador de ar condicionado. (mão de obra) | 0.223 | 138.06 | 30.787 |
| mo104 | h | Ajudante de instalador de ar condicionado. (mão de obra) | 0.223 | 100.25 | 22.356 |
| % | % | Custos directos complementares | 2 % | 2629.205 | 52.584 |
|  |  | Custos directos |  |  | 2681.789 |

Resíduos:
- colocação: mt42lin030a Tubo de cobre sem soldadura, de 1/4" de diâmetro e 0,8 mm de espessura, segundo NP EN 12735-1; factor de resíduo 0.044
- colocação: mt17coe070aa; factor de resíduo 0.067071
- colocação: mt42lin030c Tubo de cobre sem soldadura, de 1/2" de diâmetro e 0,8 mm de espessura, segundo NP EN 12735-1; factor de resíduo 0.0433795
- colocação: mt17coe070ca; factor de resíduo 0.0663275

## Recursos

**mt42lin030a** m Tubo de cobre sem soldadura, de 1/4" de diâmetro e 0,8 mm de espessura, segundo NP EN 12735-1
Dados técnicos: Custo energético 11.427 MJ; Emissão de CO2 0.220 kg; Código LER 17 04 01; Massa do elemento 0.31 kg; Volume 0.000207 m3

**mt17coe070aa** m Manga isolante de espuma elastomérica
Dados técnicos: Custo energético 9.692 MJ; Emissão de CO2 0.424 kg; Código LER 17 02 03; Massa do elemento 0.106186 kg; Volume 0.000177 m3
Resíduos:
- embalagem: re170203 Plástico. (componente de resíduo); rendimento 0.003 kg; Código LER 17 02 03; Massa do elemento 1 kg; Volume 0.001667 m3

**mt42lin030c** m Tubo de cobre sem soldadura, de 1/2" de diâmetro e 0,8 mm de espessura, segundo NP EN 12735-1
Dados técnicos: Custo energético 14.375 MJ; Emissão de CO2 0.277 kg; Código LER 17 04 01; Massa do elemento 0.39 kg; Volume 0.00026 m3

**mt17coe070ca** m Manga isolante de espuma elastomérica
Dados técnicos: Custo energético 11.912 MJ; Emissão de CO2 0.521 kg; Código LER 17 02 03; Massa do elemento 0.1307 kg; Volume 0.000218 m3
Resíduos:
- embalagem: re170203 Plástico; rendimento 0.003 kg
