# Chaminé individual de parede simples de aço vitrificado

- Propriedade do ficheiro: CYPE Ingenieros S.A.
- Formato: FIEBDC-3/2016
- Programa: Gerador de preços para construção civil. CYPE Ingenieros, S.A.
- Data: 19/04/2024
- Âmbito geográfico: Moçambique
- Moeda: MZN
- Custos indirectos: 3 %
- IVA: 17 %

## I Instalações

### IC Aquecimento, arrefecimento, climatização e A.Q.S.

#### ICO Sistemas de evacuação dos produtos da combustão

**ICO102** m Chaminé individual de parede simples de aço vitrificado.
Chaminé modular metálica, formada por tubo de parede simples de chapa de aço com revestimento de esmalte negro vitrificado, de 80 mm de diâmetro interior e 0,8 mm de espessura, para união macho-fêmea com junta de estanquidade de silicone, pressão de trabalho até 200 Pa, para evacuação dos produtos da combustão da salamandra ou recuperador tipo cassete, a pellets. Inclusive acessórios, peças especiais, módulos finais e material auxiliar para montagem e fixação.
Inclui: Marcação. Colocação de tubos, acessórios, peças especiais e módulos finais. Fixação do material auxiliar para montagem e fixação à obra. Montagem. Ligação e verificação do seu correcto funcionamento.
Critério de medição de projecto: Comprimento medido desde o arranque da chaminé até a parte superior do módulo final, segundo documentação gráfica de Projecto.
Critério de medição de obra: Medir-se-á, desde o arranque da chaminé até a parte superior do módulo final, o comprimento realmente executado segundo especificações de Projecto.

| Código | Un | Descrição | Rendimento | Preço | Importância |
|---|---|---|---|---|---|
| mt20din151a | Ud | Material auxiliar para montagem e fixação dos tubos de parede simples de chapa de aço, de 80 mm de diâmetro interior. (material) | 1 | 185.15 | 185.150 |
| mt20din150ap | m | Tubo de parede simples de chapa de aço com revestimento de esmalte negro vitrificado, de 80 mm de diâmetro interior e 0,8 mm de espessura, para união macho-fêmea com junta de estanquidade de silicone, pressão de trabalho até 200 Pa, segundo NP EN 1856-2, com o preço incrementado em 75% relativamente a acessórios, peças especiais e módulos finais. (material) | 1 | 5400.15 | 5400.150 |
| mo004 | h | Oficial de 1ª instalador de aquecimento. (mão de obra) | 0.301 | 136.52 | 41.093 |
| mo103 | h | Ajudante de instalador de aquecimento. (mão de obra) | 0.301 | 99.12 | 29.835 |
| % | % | Custos directos complementares | 2 % | 5656.228 | 113.125 |
|  |  | Custos directos |  |  | 5769.353 |

Resíduos:
- colocação: mt20din150ap; factor de resíduo 0.027899

## Recursos

**mt20din150ap** m Tubo de parede simples de chapa de aço com revestimento de esmalte negro vitrificado
Dados técnicos: Custo energético 86.303 MJ; Emissão de CO2 4.374 kg; Código LER 17 04 05; Massa do elemento 8.59 kg; Volume 0.00409 m3
Resíduos:
- embalagem: re170201 Madeira. (componente de resíduo); rendimento 0.012 kg; Código LER 17 02 01; Massa do elemento 1 kg; Volume 0.000909 m3
- embalagem: re170203 Plástico. (componente de resíduo); rendimento 0.003 kg; Código LER 17 02 03; Massa do elemento 1 kg; Volume 0.001667 m3
