# Sistema distribuidor de silo para biomassa, de tecto

- Propriedade do ficheiro: CYPE Ingenieros S.A.
- Formato: FIEBDC-3/2016
- Programa: Gerador de preços para construção civil. CYPE Ingenieros, S.A.
- Data: 20/11/2025
- Âmbito geográfico: Moçambique
- Moeda: MZN
- Custos indirectos: 3 %
- IVA: 17 %

## I Instalações

### IC Aquecimento, arrefecimento, climatização e A.Q.S.

#### ICQ Caldeiras de biomassa

**ICQ055** Ud Sistema distribuidor de silo para biomassa, de tecto.
Sistema distribuidor de silo para combustível de biomassa, de tecto, formado por 3 transportadores helicoidais sem-fim, de 7 m de comprimento cada um, formados por parafuso sem-fim de 300 mm de diâmetro e jaula metálica, e 50 m de perfis em I para apoio de repartidores helicoidais sem-fim. Totalmente montado, ligado e testado.
Inclui: Marcação. Nivelação, colocação e fixação dos componentes do sistema. Ligação à rede eléctrica.
Critério de medição de projecto: Número de unidades previstas, segundo documentação gráfica de Projecto.
Critério de medição de obra: Medir-se-á o número de unidades realmente executadas segundo especificações de Projecto.

| Código | Un | Descrição | Rendimento | Preço | Importância |
|---|---|---|---|---|---|
| mt38cbh202a | Ud | Kit básico para accionamento do repartidor helicoidal sem-fim, com motor de 5,5 kW. (material) | 3 | 223637.85 | 670913.550 |
| mt38cbh205a | Ud | Repartidor helicoidal sem-fim de 1 m de comprimento, formado por parafuso sem-fim de 300 mm de diâmetro e jaula metálica. (material) | 3 | 49843.59 | 149530.770 |
| mt38cbh205b | Ud | Repartidor helicoidal sem-fim de 2 m de comprimento, formado por parafuso sem-fim de 300 mm de diâmetro e jaula metálica. (material) | 9 | 77492.67 | 697434.030 |
| mt38cbh206a | m | Perfil em I para apoio de repartidores helicoidais sem-fim. (material) | 50 | 12319.83 | 615991.500 |
| mt38cbh207a | Ud | Conjunto de 2 esquadros metálicos de suporte para perfil em I. (material) | 10 | 7523.56 | 75235.600 |
| mo003 | h | Oficial de 1ª electricista. (mão de obra) | 33.608 | 144.14 | 4844.257 |
| mo102 | h | Ajudante de electricista. (mão de obra) | 33.608 | 104.64 | 3516.741 |
| % | % | Custos directos complementares | 2 % | 2217466.448 | 44349.329 |
|  |  | Custos directos |  |  | 2261815.777 |
