# Solução anticongelante

- Propriedade do ficheiro: CYPE Ingenieros S.A.
- Formato: FIEBDC-3/2016
- Programa: Gerador de preços para construção civil. CYPE Ingenieros, S.A.
- Data: 31/10/2024
- Âmbito geográfico: Moçambique
- Moeda: MZN
- Custos indirectos: 3 %
- IVA: 17 %

## I Instalações

### IC Aquecimento, arrefecimento, climatização e A.Q.S.

#### ICU Geotermia

**ICU110** l Solução anticongelante.
Solução anticongelante água-monopropilenglicol, concentração de anticongelante puro de 33%, para enchimento de circuito de instalação de geotermia.
Critério de medição de projecto: Volume estimado em função das características da instalação.
Critério de medição de obra: Será medido o volume realmente fornecido segundo especificações de Projecto.

| Código | Un | Descrição | Rendimento | Preço | Importância |
|---|---|---|---|---|---|
| mt37sge100d | l | Solução anticongelante água-monopropilenglicol, concentração de anticongelante puro de 33%, para enchimento de circuito de instalação de geotermia. (material) | 1 | 585.68 | 585.680 |
| % | % | Custos directos complementares | 2 % | 585.680 | 11.714 |
|  |  | Custos directos |  |  | 597.394 |
