# Unidade ar-água, bomba de calor aerotérmica, para aquecimento e arrefecimento

- Propriedade do ficheiro: CYPE Ingenieros S.A.
- Formato: FIEBDC-3/2016
- Programa: Gerador de preços para construção civil. CYPE Ingenieros, S.A.
- Data: 19/04/2024
- Âmbito geográfico: Moçambique
- Moeda: MZN
- Custos indirectos: 3 %
- IVA: 17 %

## I Instalações

### IC Aquecimento, arrefecimento, climatização e A.Q.S.

#### ICV Unidades centrais para aquecimento, arrefecimento, climatização e A.Q.S.

**ICV040** Ud Unidade ar-água, bomba de calor aerotérmica, para aquecimento e arrefecimento.
Bomba de calor aerotérmica, ar-água, para aquecimento e arrefecimento, para gás R-32, potência calorífica/consumo eléctrico: 4,2/0,82 kW, COP 5,1 (temperatura de saída da água 35°C, temperatura de bolbo seco do ar exterior 7°C), potência calorífica/consumo eléctrico: 4,3/1,13 kW COP 3,8 (temperatura de saída da água 45°C, temperatura de bolbo seco do ar exterior 7°C), potência frigorífica/consumo eléctrico: 4,5/0,82 kW, EER 5,5 (temperatura de saída da água 18°C, temperatura de bolbo seco do ar exterior 35°C), potência frigorífica/consumo eléctrico: 4,7/1,36 kW, EER 3,45 (temperatura de saída da água 7°C, temperatura de bolbo seco do ar exterior 35°C), potência sonora 56 dBA, classe de eficiência energética A++, com tecnologia Inverter, alimentação monofásica (230V/50Hz), dimensões 718x1295x429 mm, peso 98 kg, com comando à distância com sensor de temperatura ambiente, vaso de expansão e bomba de circulação. Inclusive elementos anti-vibratórios de pavimento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bax021a | Ud | Bomba de calor aerotérmica, ar-água, para aquecimento e arrefecimento, para gás R-32, potência calorífica/consumo eléctrico: 4,2/0,82 kW, COP 5,1 (temperatura de saída da água 35°C, temperatura de bolbo seco do ar exterior 7°C), potência calorífica/consumo eléctrico: 4,3/1,13 kW COP 3,8 (temperatura de saída da água 45°C, temperatura de bolbo seco do ar exterior 7°C), potência frigorífica/consumo eléctrico: 4,5/0,82 kW, EER 5,5 (temperatura de saída da água 18°C, temperatura de bolbo seco do ar exterior 35°C), potência frigorífica/consumo eléctrico: 4,7/1,36 kW, EER 3,45 (temperatura de saída da água 7°C, temperatura de bolbo seco do ar exterior 35°C), potência sonora 56 dBA, classe de eficiência energética A++, com tecnologia Inverter, alimentação monofásica (230V/50Hz), dimensões 718x1295x429 mm, peso 98 kg, com comando à distância com sensor de temperatura ambiente, vaso de expansão e bomba de circulação. (material) | 1 | 464514.17 | 464514.170 |
| mt37sve010d | Ud | Válvula de esfera de latão niquelado para enroscar de 1". (material) | 2 | 1154.87 | 2309.740 |
| mt42www080 | Ud | Kit de amortecedores anti-vibração de pavimento, formado por quatro amortecedores de borracha, com os correspondentes parafusos, porcas e anilhas. (material) | 1 | 760.15 | 760.150 |
| mo005 | h | Oficial de 1ª instalador de ar condicionado. (mão de obra) | 2.006 | 136.52 | 273.859 |
| mo104 | h | Ajudante de instalador de ar condicionado. (mão de obra) | 2.006 | 99.12 | 198.835 |
| % | % | Custos directos complementares | 2 % | 468056.754 | 9361.135 |
|  |  | Custos directos |  |  | 477417.889 |

## Recursos

**mt42bax021a** Ud Bomba de calor aerotérmica
Dados técnicos: Custo energético 4320.720 MJ; Emissão de CO2 252.165 kg
Resíduos:
- embalagem: re150101 Embalagens de papel e cartão. (componente de resíduo); rendimento 2.609 kg; Código LER 15 01 01; Massa do elemento 1 kg; Volume 0.001333 m3
- embalagem: re170201 Madeira. (componente de resíduo); rendimento 0.659 kg; Código LER 17 02 01; Massa do elemento 1 kg; Volume 0.000909 m3

**mt37sve010d** Ud Válvula de esfera de latão niquelado para enroscar de 1"
Dados técnicos: Custo energético 843.399 MJ; Emissão de CO2 56.701 kg
Resíduos:
- embalagem: re150101 Embalagens de papel e cartão; rendimento 0.072 kg
