# Regulador encastradoo

- Propriedade do ficheiro: CYPE Ingenieros S.A.
- Formato: FIEBDC-3/2016
- Programa: Gerador de preços para construção civil. CYPE Ingenieros, S.A.
- Data: 20/11/2025
- Âmbito geográfico: Moçambique
- Moeda: MZN
- Custos indirectos: 3 %
- IVA: 17 %

## I Instalações

### IE Eléctricas

#### IEM Mecanismos

**IEM103** Ud Regulador encastradoo.
Regulador com comando rotativo para coluna, série básica formado por mecanismo para potenciómetro com accionamento por comando rotativo para coluna de 3 W de potência, tampa com símbolo com comando rotativo para potenciómetro com accionamento por comando rotativo para coluna, de material termoplástico, livre de halogéneos, cor branca acabamento brilhante e espelho para um elemento, de material termoplástico, livre de halogéneos, cor branca acabamento brilhante. Instalação encastrada.
Critérios considerados na determinação do preço da unidade de obra: O preço não inclui a caixa para mecanismo encastrado.
Inclui: Montagem, ligação e verificação do seu correcto funcionamento.
Critério de medição de projecto: Número de unidades previstas, segundo documentação gráfica de Projecto.
Critério de medição de obra: Medir-se-á o número de unidades realmente executadas segundo especificações de Projecto.

| Código | Un | Descrição | Rendimento | Preço | Importância |
|---|---|---|---|---|---|
| mt40nie010a | Ud | Mecanismo para potenciómetro com accionamento por comando rotativo para coluna de 3 W de potência, alimentação a 12 V, impedância característica 27 Ohm, grau de protecção IP20, para encastrar. (material) | 1 | 2164.9 | 2164.900 |
| mt40nie011a | Ud | Tampa com símbolo com comando rotativo para potenciómetro com accionamento por comando rotativo para coluna, de material termoplástico, livre de halogéneos, cor branca acabamento brilhante, grau de protecção IP20. (material) | 1 | 1974.94 | 1974.940 |
| mt33nie001aaa | Ud | Espelho para um elemento, de material termoplástico, livre de halogéneos, cor branca acabamento brilhante. (material) | 1 | 515.36 | 515.360 |
| mo003 | h | Oficial de 1ª electricista. (mão de obra) | 0.212 | 144.14 | 30.558 |
| % | % | Custos directos complementares | 2 % | 4685.758 | 93.715 |
|  |  | Custos directos |  |  | 4779.473 |

## Recursos

**mt33nie001aaa** Ud Espelho para um elemento, de material termoplástico, livre de halogéneos, cor branca acabamento brilhante
Dados técnicos: Custo energético 3.054 MJ; Emissão de CO2 0.174 kg
Resíduos:
- embalagem: re150101 Embalagens de papel e cartão. (componente de resíduo); rendimento 0.03 kg; Código LER 15 01 01; Massa do elemento 1 kg; Volume 0.001333 m3
