# Electroválvula

- Propriedade do ficheiro: CYPE Ingenieros S.A.
- Formato: FIEBDC-3/2016
- Programa: Gerador de preços para construção civil. CYPE Ingenieros, S.A.
- Data: 30/10/2024
- Âmbito geográfico: Moçambique
- Moeda: MZN
- Custos indirectos: 3 %
- IVA: 17 %

## I Instalações

### IG Gases combustíveis

#### IGI Instalação interior

**IGI030** Ud Electroválvula.
Electroválvula automática de alumínio de 3/4" de diâmetro, pressão máxima de entrada de 0,36 bar, alimentação a 230 V, normalmente fechada, para ligação a sistemas mecânicos de ventilação e/ou extracção de cozinhas profissionais.
Inclui: Colocação e fixação da electroválvula. Montagem, ligação e verificação do seu correcto funcionamento.
Critério de medição de projecto: Número de unidades previstas, segundo documentação gráfica de Projecto.
Critério de medição de obra: Medir-se-á o número de unidades realmente executadas segundo especificações de Projecto.

| Código | Un | Descrição | Rendimento | Preço | Importância |
|---|---|---|---|---|---|
| mt43cpt040z | Ud | Electroválvula automática de alumínio de 3/4" de diâmetro, pressão máxima de entrada de 0,36 bar, alimentação a 230 V, normalmente fechada. (material) | 1 | 7798.94 | 7798.940 |
| mo010 | h | Oficial de 1ª instalador de gás. (mão de obra) | 0.189 | 138.06 | 26.093 |
| mo109 | h | Ajudante de instalador de gás. (mão de obra) | 0.189 | 100.25 | 18.947 |
| % | % | Custos directos complementares | 2 % | 7843.980 | 156.880 |
|  |  | Custos directos |  |  | 8000.860 |

## Recursos

**mt43cpt040z** Ud Electroválvula automática de alumínio de 3/4" de diâmetro
Dados técnicos: Custo energético 16.831 MJ; Emissão de CO2 1.297 kg
Resíduos:
- embalagem: re150101 Embalagens de papel e cartão. (componente de resíduo); rendimento 0.072 kg; Código LER 15 01 01; Massa do elemento 1 kg; Volume 0.001333 m3
