# Tubagem de polietileno reticulado (PE-X) com barreira de oxigénio, "UPONOR IBERIA"

- Propriedade do ficheiro: CYPE Ingenieros S.A.
- Formato: FIEBDC-3/2016
- Programa: Gerador de preços para construção civil. CYPE Ingenieros, S.A.
- Data: 19/04/2024
- Âmbito geográfico: Moçambique
- Moeda: MZN
- Custos indirectos: 3 %
- IVA: 17 %

## I Instalações

### IH Tubagens para fluidos

#### IHE Tubagens de polietileno

**IHE121** m Tubagem de polietileno reticulado (PE-X) com barreira de oxigénio, "UPONOR IBERIA".
Tubagem formada por tubo de polietileno reticulado (PE-Xa) com barreira de oxigénio (EVOH), de 20 mm de diâmetro exterior e 1,9 mm de espessura, PN=6 atm, cor branca, modelo Radi Pipe "UPONOR IBERIA", fornecido em barras. Instalação em superfície. Inclusive material auxiliar para montagem e fixação, acessórios e peças especiais.
Inclui: Marcação. Colocação e fixação de tubos, acessórios e peças especiais.
Critério de medição de projecto: Comprimento medido segundo documentação gráfica de Projecto.
Critério de medição de obra: Medir-se-á o comprimento realmente executado segundo especificações de Projecto.

| Código | Un | Descrição | Rendimento | Preço | Importância |
|---|---|---|---|---|---|
| mt37tpu411k | Ud | Material auxiliar para montagem e fixação das tubagens de polietileno reticulado (PE-Xa) com barreira de oxigénio (EVOH), modelo Radi Pipe "UPONOR IBERIA", de 20 mm de diâmetro exterior, fornecido em barras. (material) | 1 | 24.23 | 24.230 |
| mt37tpu011Cg | m | Tubo de polietileno reticulado (PE-Xa) com barreira de oxigénio (EVOH), de 20 mm de diâmetro exterior e 1,9 mm de espessura, PN=6 atm, cor branca, modelo Radi Pipe "UPONOR IBERIA", fornecido em barras, segundo NP EN ISO 15875-2, com o preço incrementado em 30% relativamente a acessórios e peças especiais. (material) | 1 | 587.97 | 587.970 |
| mo008 | h | Oficial de 1ª canalizador. (mão de obra) | 0.045 | 136.52 | 6.143 |
| mo107 | h | Ajudante de canalizador. (mão de obra) | 0.045 | 99.12 | 4.460 |
| % | % | Custos directos complementares | 2 % | 622.803 | 12.456 |
|  |  | Custos directos |  |  | 635.259 |

Resíduos:
- colocação: mt37tpu011Cg; factor de resíduo 0.0275049

## Recursos

**mt37tpu011Cg** m Tubo de polietileno reticulado (PE-Xa) com barreira de oxigénio (EVOH)
Dados técnicos: Custo energético 9.979 MJ; Emissão de CO2 0.495 kg; Código LER 17 02 03; Massa do elemento 0.103 kg; Volume 0.000172 m3
