# Tubagem multicamada de polietileno resistente à temperatura/alumínio/polietileno resistente à temperatura (PE-RT/Al/PE-RT)

- Propriedade do ficheiro: CYPE Ingenieros S.A.
- Formato: FIEBDC-3/2016
- Programa: Gerador de preços para construção civil. CYPE Ingenieros, S.A.
- Data: 30/10/2024
- Âmbito geográfico: Moçambique
- Moeda: MZN
- Custos indirectos: 3 %
- IVA: 17 %

## I Instalações

### IH Tubagens para fluidos

#### IHM Tubagens multicamada

**IHM210** m Tubagem multicamada de polietileno resistente à temperatura/alumínio/polietileno resistente à temperatura (PE-RT/Al/PE-RT).
Tubagem formada por tubo multicamada de polietileno resistente à temperatura/alumínio/polietileno resistente à temperatura (PE-RT/Al/PE-RT), com a camada de alumínio sem soldadura, de 16 mm de diâmetro exterior e 2,0 mm de espessura, cor branca, fornecido em rolos. Instalação em superfície. Inclusive material auxiliar para montagem e fixação, acessórios e peças especiais.
Inclui: Marcação. Colocação e fixação de tubos, acessórios e peças especiais.
Critério de medição de projecto: Comprimento medido segundo documentação gráfica de Projecto.
Critério de medição de obra: Medir-se-á o comprimento realmente executado segundo especificações de Projecto.

| Código | Un | Descrição | Rendimento | Preço | Importância |
|---|---|---|---|---|---|
| mt37tpu425a | Ud | Material auxiliar para montagem e fixação das tubagens multicamada de polietileno resistente à temperatura/alumínio/polietileno resistente à temperatura (PE-RT/Al/PE-RT), de 16 mm de diâmetro exterior. (material) | 1 | 15.89 | 15.890 |
| mt37tpu025ig | m | Tubo multicamada de polietileno resistente à temperatura/alumínio/polietileno resistente à temperatura (PE-RT/Al/PE-RT), com a camada de alumínio sem soldadura, de 16 mm de diâmetro exterior e 2,0 mm de espessura, cor branca, fornecido em rolos, segundo EN ISO 21003-2, com o preço incrementado em 30% relativamente a acessórios e peças especiais. (material) | 1 | 423.28 | 423.280 |
| mo008 | h | Oficial de 1ª canalizador. (mão de obra) | 0.033 | 138.06 | 4.556 |
| mo107 | h | Ajudante de canalizador. (mão de obra) | 0.033 | 100.25 | 3.308 |
| % | % | Custos directos complementares | 2 % | 447.034 | 8.941 |
|  |  | Custos directos |  |  | 455.975 |

Resíduos:
- colocação: mt37tpu025ig; factor de resíduo 0.0275045

## Recursos

**mt37tpu025ig** m Tubo multicamada de polietileno resistente à temperatura/alumínio/polietileno resistente à temperatura
Dados técnicos: Custo energético 14.320 MJ; Emissão de CO2 0.660 kg; Código LER 17 02 03; Massa do elemento 0.111 kg; Volume 0.000185 m3
