# Luminária anti-deflagrante com lâmpada LED, para garagem

- Propriedade do ficheiro: CYPE Ingenieros S.A.
- Formato: FIEBDC-3/2016
- Programa: Gerador de preços para construção civil. CYPE Ingenieros, S.A.
- Data: 30/10/2024
- Âmbito geográfico: Moçambique
- Moeda: MZN
- Custos indirectos: 3 %
- IVA: 17 %

## I Instalações

### II Iluminação

#### III Instalação interior

**III012** Ud Luminária anti-deflagrante com lâmpada LED, para garagem.
Luminária à prova de explosões, para zona 2/22, com graus de protecção IP68 e IK10, de de 727 mm de comprimento e 83 mm de diâmetro mm, de 13 W, alimentação a 220/240 V e 50-60 Hz, com 1 lâmpada LED, temperatura de cor 3000 K, índice unificado de encandeamento menor que 19, índice de reprodução cromática maior de 80, fluxo luminoso 1490 lúmens, difusor de policarbonato opalino com resistência aos raios UV, corpo de alumínio e tampas de ABS. Instalação na superfície do tecto em garagem.
Inclui: Marcação. Montagem, ligação e verificação do seu correcto funcionamento.
Critério de medição de projecto: Número de unidades previstas, segundo documentação gráfica de Projecto.
Critério de medição de obra: Medir-se-á o número de unidades realmente executadas segundo especificações de Projecto.

| Código | Un | Descrição | Rendimento | Preço | Importância |
|---|---|---|---|---|---|
| mt34lgg110a | Ud | Luminária à prova de explosões, para zona 2/22, com graus de protecção IP68 e IK10, de de 727 mm de comprimento e 83 mm de diâmetro mm, de 13 W, alimentação a 220/240 V e 50-60 Hz, com 1 lâmpada LED, temperatura de cor 3000 K, índice unificado de encandeamento menor que 19, índice de reprodução cromática maior de 80, fluxo luminoso 1490 lúmens, difusor de policarbonato opalino com resistência aos raios UV, corpo de alumínio e tampas de ABS, com abraçadeira de fixação de aço zincado. (material) | 1 | 28293.21 | 28293.210 |
| mo003 | h | Oficial de 1ª electricista. (mão de obra) | 0.29 | 138.06 | 40.037 |
| mo102 | h | Ajudante de electricista. (mão de obra) | 0.29 | 100.25 | 29.073 |
| % | % | Custos directos complementares | 2 % | 28362.320 | 567.246 |
|  |  | Custos directos |  |  | 28929.566 |
