# Caixa de entrada

- Propriedade do ficheiro: CYPE Ingenieros S.A.
- Formato: FIEBDC-3/2016
- Programa: Gerador de preços para construção civil. CYPE Ingenieros, S.A.
- Data: 30/10/2024
- Âmbito geográfico: Moçambique
- Moeda: MZN
- Custos indirectos: 3 %
- IVA: 17 %

## I Instalações

### IL Infra-estruturas de telecomunicações

#### ILE Rede de entrada

**ILE025** Ud Caixa de entrada.
Caixa de entrada de moradia unifamiliar (CEMU), para passagem e distribuição de instalações de ITED, de ABS, de 274x324x123 mm. Instalação encastrada. Inclusive fecho com chave, acessórios, peças especiais e fixações.
Critérios considerados na determinação do preço da unidade de obra: O preço não inclui os trabalhos auxiliares de pedreiro para instalações.
Inclui: Marcação. Colocação e fixação da caixa.
Critério de medição de projecto: Número de unidades previstas, segundo documentação gráfica de Projecto.
Critério de medição de obra: Medir-se-á o número de unidades realmente executadas segundo especificações de Projecto.

| Código | Un | Descrição | Rendimento | Preço | Importância |
|---|---|---|---|---|---|
| mt40ipt011e | Ud | Caixa de entrada de moradia unifamiliar (CEMU), para passagem e distribuição de instalações de ITED, de ABS, de 274x324x123 mm, com graus de protecção IP54 e IK07 e capacidade nominal de ligação do terminal de terra de 2,5 mm², para encastrar. Inclusive fecho com chave, acessórios, peças especiais e fixações. (material) | 1 | 2604.31 | 2604.310 |
| mo056 | h | Ajudante de instalador de telecomunicações. (mão de obra) | 0.446 | 100.25 | 44.712 |
| % | % | Custos directos complementares | 2 % | 2649.022 | 52.980 |
|  |  | Custos directos |  |  | 2702.002 |

## Recursos

**mt40ipt011e** Ud Caixa de entrada de moradia unifamiliar (CEMU)
Dados técnicos: Custo energético 0.016 MJ; Emissão de CO2 0.026 kg
Resíduos:
- embalagem: re150101 Embalagens de papel e cartão. (componente de resíduo); rendimento 0.03 kg; Código LER 15 01 01; Massa do elemento 1 kg; Volume 0.001333 m3
