# Caixa de rede individual

- Propriedade do ficheiro: CYPE Ingenieros S.A.
- Formato: FIEBDC-3/2016
- Programa: Gerador de preços para construção civil. CYPE Ingenieros, S.A.
- Data: 30/10/2024
- Âmbito geográfico: Moçambique
- Moeda: MZN
- Custos indirectos: 3 %
- IVA: 17 %

## I Instalações

### IL Infra-estruturas de telecomunicações

#### ILI Rede individual

**ILI025** Ud Caixa de rede individual.
Caixa de aparelhagem da rede individual "JSL", de material termoplástico, de 71x71x60 mm. Instalação encastrada em parede de alvenaria. Inclusive acessórios, peças especiais e fixações.
Critérios considerados na determinação do preço da unidade de obra: O preço não inclui os trabalhos auxiliares de pedreiro para instalações.
Inclui: Marcação. Colocação e fixação da caixa.
Critério de medição de projecto: Número de unidades previstas, segundo documentação gráfica de Projecto.
Critério de medição de obra: Medir-se-á o número de unidades realmente executadas segundo especificações de Projecto.

| Código | Un | Descrição | Rendimento | Preço | Importância |
|---|---|---|---|---|---|
| mt40ipt035z | Ud | Caixa de aparelhagem da rede individual "JSL", de material termoplástico, de 71x71x60 mm, para encastrar em parede de alvenaria. Inclusive acessórios, peças especiais e fixações. (material) | 1 | 23.14 | 23.140 |
| mo056 | h | Ajudante de instalador de telecomunicações. (mão de obra) | 0.111 | 100.25 | 11.128 |
| % | % | Custos directos complementares | 2 % | 34.268 | 0.685 |
|  |  | Custos directos |  |  | 34.953 |

## Recursos

**mt40ipt035z** Ud Caixa de aparelhagem da rede individual "JSL"
Dados técnicos: Custo energético 0.016 MJ; Emissão de CO2 0.026 kg
Resíduos:
- embalagem: re150101 Embalagens de papel e cartão. (componente de resíduo); rendimento 0.03 kg; Código LER 15 01 01; Massa do elemento 1 kg; Volume 0.001333 m3
