# Detector convencional

- Propriedade do ficheiro: CYPE Ingenieros S.A.
- Formato: FIEBDC-3/2016
- Programa: Gerador de preços para construção civil. CYPE Ingenieros, S.A.
- Data: 30/10/2024
- Âmbito geográfico: Moçambique
- Moeda: MZN
- Custos indirectos: 3 %
- IVA: 17 %

## I Instalações

### IO Contra incêndios

#### IOD Detecção e alarme

**IOD002** Ud Detector convencional.
Detector óptico de fumo convencional, de ABS cor branca, formado por um elemento sensível aos fumos claros, para alimentação de 12 a 30 Vcc, com duplo led de activação e indicador de alarme cor vermelho, saída para piloto de sinalização remota e base universal. Inclusive elementos de fixação.
Inclui: Marcação. Fixação da base. Montagem, ligação e verificação do seu correcto funcionamento.
Critério de medição de projecto: Número de unidades previstas, segundo documentação gráfica de Projecto.
Critério de medição de obra: Medir-se-á o número de unidades realmente executadas segundo especificações de Projecto.

| Código | Un | Descrição | Rendimento | Preço | Importância |
|---|---|---|---|---|---|
| mt41pig070 | Ud | Detector óptico de fumo convencional, de ABS cor branca, formado por um elemento sensível aos fumos claros, para alimentação de 12 a 30 Vcc, com duplo led de activação e indicador de alarme cor vermelho, saída para piloto de sinalização remota e base universal, segundo EN 54-7. Inclusive elementos de fixação. (material) | 1 | 2245.49 | 2245.490 |
| mo006 | h | Oficial de 1ª instalador de redes e equipamentos de detecção e segurança. (mão de obra) | 0.557 | 138.06 | 76.899 |
| mo105 | h | Ajudante de instalador de redes e equipamentos de detecção e segurança. (mão de obra) | 0.557 | 100.25 | 55.839 |
| % | % | Custos directos complementares | 2 % | 2378.228 | 47.565 |
|  |  | Custos directos |  |  | 2425.793 |

## Recursos

**mt41pig070** Ud Detector óptico de fumo convencional
Dados técnicos: Custo energético 31.012 MJ; Emissão de CO2 1.658 kg
Resíduos:
- embalagem: re150101 Embalagens de papel e cartão. (componente de resíduo); rendimento 0.032 kg; Código LER 15 01 01; Massa do elemento 1 kg; Volume 0.001333 m3
