# Placa de sinalização de meios de evacuação, de poliestireno fotoluminescente, de 420x420 mm. Inclusive elementos de fixação

- Propriedade do ficheiro: CYPE INGENIEROS, S.A.
- Formato: FIEBDC-3/2002
- Âmbito geográfico: Moçambique
- Moeda: MZN
- Custos indirectos: 3.00 %
- IVA: 17.00 %

**IOS020** Ud Placa de sinalização de meios de evacuação, de poliestireno fotoluminescente, de 420x420 mm. Inclusive elementos de fixação.
Placa de sinalização de meios de evacuação, de poliestireno fotoluminescente, de 420x420 mm. Inclusive elementos de fixação.
Inclui: Marcação. Fixação ao paramento.
Critério de medição de projecto: Número de unidades previstas, segundo documentação gráfica de Projecto.
Critério de medição de obra: Medir-se-á o número de unidades realmente executadas segundo especificações de Projecto.

| Código | Un | Descrição | Rendimento | Preço | Importância |
|---|---|---|---|---|---|
| mt41sny020t | Ud | Placa de sinalização de meios de evacuação, de poliestireno fotoluminescente, de 420x420 mm, segundo NP 3992. Inclusive elementos de fixação. (material) | 1.000 | 660.97 | 660.97 |
| mo113 | h | Operário não qualificado construção. (mão de obra) | 0.246 | 70.26 | 17.28 |
| % | % | Custos directos complementares | 2 % | 678.25 | 13.57 |
|  |  | Custos directos |  |  | 691.82 |
