# Pára-raios de malha condutora (Gaiola de Faraday)

- Propriedade do ficheiro: CYPE Ingenieros S.A.
- Formato: FIEBDC-3/2016
- Programa: Gerador de preços para construção civil. CYPE Ingenieros, S.A.
- Data: 20/11/2025
- Âmbito geográfico: Moçambique
- Moeda: MZN
- Custos indirectos: 3 %
- IVA: 17 %

## I Instalações

### IP Protecção contra o raio

#### IPE Sistemas externos

**IPE020** Ud Pára-raios de malha condutora (Gaiola de Faraday).
Sistema externo de protecção contra o raio, formado por pára-raios tipo malha condutora (Gaiola de Faraday), com retícula de 5x5 m e 10 m de distância entre baixadas, de barra condutora de cobre, nua, de 30x2 mm e 5 hastes captadoras de aço inoxidável e 1 m de altura, colocadas em coberturas sobre suporte de betão. Incluindo suportes, peças especiais, vias de faíscas, tubos de protecção das baixadas e tomadas de terra com barra condutora de cobre estanhado.
Inclui: Marcação. Colocação do suporte de betão. Execução da tomada de terra. Montagem, ligação e verificação do seu correcto funcionamento.
Critério de medição de projecto: Número de unidades previstas, segundo documentação gráfica de Projecto.
Critério de medição de obra: Medir-se-á o número de unidades realmente executadas segundo especificações de Projecto.

| Código | Un | Descrição | Rendimento | Preço | Importância |
|---|---|---|---|---|---|
| mt41pca010a | m | Barra condutora de cobre estanhado, nua, de 30x2 mm. (material) | 107 | 4835.3 | 517377.100 |
| mt41pea030dbh | Ud | Ponta captadora de aço inoxidável, de 16 mm de diâmetro e 1 m de altura. (material) | 5 | 8437.44 | 42187.200 |
| mt41paa100a | Ud | Suporte de betão, para fixação de ponta captadora de 16 mm de diâmetro e 1 m de comprimento. (material) | 5 | 2778.8 | 13894.000 |
| mt41paa102a | Ud | Junta plana, para suporte de betão. (material) | 5 | 1656.99 | 8284.950 |
| mt41paa130a | Ud | Peça de latão, para união de terminal aéreo a cabo de cobre de 8 a 10 mm de diâmetro ou barra condutora de cobre estanhado de 30x2 mm. (material) | 5 | 2018.14 | 10090.700 |
| mt41paa055a | Ud | Suporte cónico de polipropileno, com tampa para o enchimento e base de 140x140x80 mm, para fixação do grampo a superfícies horizontais. (material) | 35 | 615.64 | 21547.400 |
| mt41paa054a | Ud | Grampo de nylon de 23x23x17 mm, para fixação de barra condutora de cobre estanhado de 30x2 mm. (material) | 74 | 270.4 | 20009.600 |
| mt41paa050a | Ud | Grampo de aço inoxidável, para fixação de barra condutora de entre 30x2 mm e 30x3,5 mm de secção a parede. (material) | 1 | 2329.7 | 2329.700 |
| mt41pea040a | Ud | Terminal aéreo, de aço inoxidável, de 20 mm de diâmetro e 0,5 m de altura. (material) | 2 | 10376.06 | 20752.120 |
| mt41paa110a | Ud | Suporte, para fixação de terminal aéreo a mastro de antena de diâmetro máximo 50 mm. (material) | 1 | 5472.46 | 5472.460 |
| mt41paa120a | Ud | Suporte em ângulo, para fixação de terminal aéreo a superfície vertical. (material) | 1 | 2619.74 | 2619.740 |
| mt41paa090a | Ud | Suporte de aço inoxidável, para fixação de grampo a perfil metálico. (material) | 1 | 1197.6 | 1197.600 |
| mt41paa070a | Ud | Caminho de faíscas, para mastro de antena e ligação a chapa de cobre estanhado. (material) | 1 | 27419.35 | 27419.350 |
| mt41paa080a | Ud | Caminho de faíscas, para união entre tomadas de terra. (material) | 3 | 25533.13 | 76599.390 |
| mt41paa053a | Ud | Manguito de latão de 55x55 mm com placa intermédia, para união múltipla de cabos de cobre de 8 a 10 mm de diâmetro e barras condutoras de cobre estanhado de 30x2 mm. (material) | 17 | 3084.75 | 52440.750 |
| mt41paa052a | Ud | Manga seccionadora de latão, de 70x50x15 mm, com sistema de dobradiça, para união de barras condutoras de entre 30x2 mm e 30x3,5 mm de secção. (material) | 2 | 3983.88 | 7967.760 |
| mt41pca020a | Ud | Tubo de aço galvanizado, de 2 m de comprimento, para a protecção da baixada da barra condutora. (material) | 2 | 5411.64 | 10823.280 |
| mt35ata010a | Ud | Caixa de polipropileno para tomada de terra, de 250x250x250 mm, com tampa amovível. (material) | 4 | 12513.95 | 50055.800 |
| mt35ata020a | Ud | Ponte para comprovação de ligação à terra de la instalação eléctrica. (material) | 2 | 9488.15 | 18976.300 |
| mt35ate020a | Ud | Eléctrodo para rede de terra cobreado com 254 µm, fabricado em aço, de 14,3 mm de diâmetro e 2 m de comprimento. (material) | 2 | 4763.25 | 9526.500 |
| mt41paa140a | Ud | Peça de latão, para união de eléctrodo de circuito de terra a cabo de cobre de 8 a 10 mm de diâmetro ou barra condutora de cobre estanhado de 30x2 mm. (material) | 2 | 2018.14 | 4036.280 |
| mt35ata030a | Ud | Embalagem de 5 kg de gel concentrado, ecológico e não corrosivo, para a preparação de 20 litros de melhorador da condutividade de ligação à terra. (material) | 2 | 9474.11 | 18948.220 |
| mo007 | h | Oficial de 1ª instalador de pára-raios. (mão de obra) | 32.288 | 144.14 | 4653.992 |
| mo106 | h | Ajudante de instalador de pára-raios. (mão de obra) | 32.288 | 104.64 | 3378.616 |
| % | % | Custos directos complementares | 2 % | 950588.808 | 19011.776 |
|  |  | Custos directos |  |  | 969600.584 |

Resíduos:
- colocação: mt41pca010a Barra condutora de cobre estanhado, nua, de 30x2 mm; factor de resíduo 0.024
- colocação: mt41paa050a Grampo de aço inoxidável, para fixação de barra condutora de entre 30x2 mm e 30x3,5 mm de secção a parede; factor de resíduo 0.0045098
- colocação: mt41pca020a Tubo de aço galvanizado, de 2 m de comprimento, para a protecção da baixada da barra condutora; factor de resíduo 0.0280411

## Recursos

**mt41pca010a** m Barra condutora de cobre estanhado, nua, de 30x2 mm
Dados técnicos: Custo energético 20.467 MJ; Emissão de CO2 0.417 kg; Código LER 17 04 01; Massa do elemento 0.534 kg; Volume 0.000356 m3
Resíduos:
- embalagem: re170203 Plástico. (componente de resíduo); rendimento 0.008 kg; Código LER 17 02 03; Massa do elemento 1 kg; Volume 0.001667 m3

**mt41paa054a** Ud Grampo de nylon de 23x23x17 mm, para fixação de barra condutora de cobre estanhado de 30x2 mm
Dados técnicos: Custo energético 2.489 MJ; Emissão de CO2 0.181 kg
Resíduos:
- embalagem: re150101 Embalagens de papel e cartão. (componente de resíduo); rendimento 0.072 kg; Código LER 15 01 01; Massa do elemento 1 kg; Volume 0.001333 m3

**mt41paa050a** Ud Grampo de aço inoxidável, para fixação de barra condutora de entre 30x2 mm e 30x3,5 mm de secção a parede
Dados técnicos: Custo energético 6.349 MJ; Emissão de CO2 0.548 kg; Código LER 17 04 05; Massa do elemento 0.051 kg; Volume 0.000024 m3
Resíduos:
- embalagem: re170203 Plástico; rendimento 0.04 kg

**mt41paa052a** Ud Manga seccionadora de latão
Dados técnicos: Custo energético 52.749 MJ; Emissão de CO2 3.601 kg
Resíduos:
- embalagem: re150101 Embalagens de papel e cartão; rendimento 0.072 kg

**mt41pca020a** Ud Tubo de aço galvanizado, de 2 m de comprimento, para a protecção da baixada da barra condutora
Dados técnicos: Custo energético 498.086 MJ; Emissão de CO2 50.692 kg; Código LER 17 04 05; Massa do elemento 10.36 kg; Volume 0.004933 m3
Resíduos:
- embalagem: re170203 Plástico; rendimento 0.028 kg

**mt35ata010a** Ud Caixa de polipropileno para tomada de terra, de 250x250x250 mm, com tampa amovível
Dados técnicos: Custo energético 130.607 MJ; Emissão de CO2 4.153 kg
Resíduos:
- embalagem: re150101 Embalagens de papel e cartão; rendimento 0.075 kg

**mt35ata020a** Ud Ponte para comprovação de ligação à terra de la instalação eléctrica
Dados técnicos: Custo energético 113.365 MJ; Emissão de CO2 7.672 kg
Resíduos:
- embalagem: re150101 Embalagens de papel e cartão; rendimento 0.072 kg

**mt35ate020a** Ud Eléctrodo para rede de terra cobreado com 254 µm, fabricado em aço, de 14,3 mm de diâmetro e 2 m de comprimento
Dados técnicos: Custo energético 35.189 MJ; Emissão de CO2 1.486 kg
Resíduos:
- embalagem: re150101 Embalagens de papel e cartão; rendimento 0.072 kg
