# Sifão em linha

- Propriedade do ficheiro: CYPE Ingenieros S.A.
- Formato: FIEBDC-3/2016
- Programa: Gerador de preços para construção civil. CYPE Ingenieros, S.A.
- Data: 30/10/2024
- Âmbito geográfico: Moçambique
- Moeda: MZN
- Custos indirectos: 3 %
- IVA: 17 %

## I Instalações

### IS Drenagem de águas

#### ISS Colectores suspensos

**ISS008** Ud Sifão em linha.
Sifão em linha de PVC, cor telha, visitável, com união macho/fêmea, de 110 mm de diâmetro, colocado entre o colector de saída e o ramal de ligação.
Inclui: Montagem, ligação e verificação do seu correcto funcionamento.
Critério de medição de projecto: Número de unidades previstas, segundo documentação gráfica de Projecto.
Critério de medição de obra: Medir-se-á o número de unidades realmente executadas segundo especificações de Projecto.

| Código | Un | Descrição | Rendimento | Preço | Importância |
|---|---|---|---|---|---|
| mt11var120a | Ud | Sifão em linha de PVC, cor telha, visitável, com união macho/fêmea, de 110 mm de diâmetro. (material) | 1 | 4300.12 | 4300.120 |
| mo008 | h | Oficial de 1ª canalizador. (mão de obra) | 0.39 | 138.06 | 53.843 |
| % | % | Custos directos complementares | 2 % | 4353.963 | 87.079 |
|  |  | Custos directos |  |  | 4441.042 |

Resíduos:
- colocação: mt11var120a Sifão em linha de PVC, cor telha, visitável, com união macho/fêmea, de 110 mm de diâmetro; factor de resíduo 0.0223118

## Recursos

**mt11var120a** Ud Sifão em linha de PVC, cor telha, visitável, com união macho/fêmea, de 110 mm de diâmetro
Dados técnicos: Custo energético 147.278 MJ; Emissão de CO2 7.344 kg; Código LER 17 02 03; Massa do elemento 1.52 kg; Volume 0.002533 m3
Resíduos:
- embalagem: re150101 Embalagens de papel e cartão. (componente de resíduo); rendimento 0.038 kg; Código LER 15 01 01; Massa do elemento 1 kg; Volume 0.001333 m3
