# Cadeira salva-escadas

- Propriedade do ficheiro: CYPE Ingenieros S.A.
- Formato: FIEBDC-3/2016
- Programa: Gerador de preços para construção civil. CYPE Ingenieros, S.A.
- Data: 30/10/2024
- Âmbito geográfico: Moçambique
- Moeda: MZN
- Custos indirectos: 3 %
- IVA: 17 %

## I Instalações

### IT Transporte

#### ITS Salva-escadas

**ITS030** Ud Cadeira salva-escadas.
Cadeira salva-escadas, utilização interior, para salvar desníveis de um ou mais pisos, para escadas tanto rectas como curvas, com e sem alteração de pendente, com um percurso máximo de 8 m, uma capacidade máxima de carga de 125 kg, uma velocidade de 0,12 m/s, com apoia-braços, assento e apoia-pés dobrável, rail de alumínio instalado na escada através de fixações aos degraus. Quadro eléctrico e duplos circuitos eléctricos de protecção, limitadores de velocidade, travão motor electromagnético e restantes dispositivos de segurança segundo regulamentação vigente. Totalmente montada, ligada e testada.
Inclui: Preparação da zona de trabalho. Colocação das guias e fixações. Montagem da cadeira sobre as guias. Ligação com a rede eléctrica. Colocação e ligação das botoneiras e dos sistemas de segurança.
Critério de medição de projecto: Número de unidades previstas, segundo documentação gráfica de Projecto.
Critério de medição de obra: Medir-se-á o número de unidades realmente executadas segundo especificações de Projecto.

| Código | Un | Descrição | Rendimento | Preço | Importância |
|---|---|---|---|---|---|
| mt39ses210a | Ud | Cadeira salva-escadas, utilização interior, para salvar desníveis de um ou mais pisos, para escadas tanto rectas como curvas, com e sem alteração de pendente, com um percurso máximo de 8 m, uma capacidade máxima de carga de 125 kg, uma velocidade de 0,12 m/s, com apoia-braços, assento e apoia-pés dobrável, rail de alumínio instalado na escada através de fixações aos degraus. Quadro eléctrico e duplos circuitos eléctricos de protecção, limitadores de velocidade, travão motor electromagnético e restantes dispositivos de segurança segundo regulamentação vigente. (material) | 1 | 1166730.67 | 1166730.670 |
| mo016 | h | Oficial de 1ª instalador de aparelhos elevatórios. (mão de obra) | 13.372 | 138.06 | 1846.138 |
| mo085 | h | Ajudante de instalador de aparelhos elevatórios. (mão de obra) | 13.372 | 100.25 | 1340.543 |
| % | % | Custos directos complementares | 2 % | 1169917.351 | 23398.347 |
|  |  | Custos directos |  |  | 1193315.698 |
