# Conduta de ventilação de secção rectangular

- Propriedade do ficheiro: CYPE Ingenieros S.A.
- Formato: FIEBDC-3/2016
- Programa: Gerador de preços para construção civil. CYPE Ingenieros, S.A.
- Data: 19/04/2024
- Âmbito geográfico: Moçambique
- Moeda: MZN
- Custos indirectos: 3 %
- IVA: 17 %

## I Instalações

### IV Ventilação

#### IVG Ventilação mecânica para garagens

**IVG020** m² Conduta de ventilação de secção rectangular.
Conduta de chapa galvanizada de 1,0 mm de espessura, com classificação de resistência ao fogo E600/120 e juntas transversais com abraçadeira tipo Metu e vedada com massa resistente a altas temperaturas. Inclusive acessórios de montagem e elementos de fixação.
Inclui: Marcação do traçado das condutas. Marcação e posterior ancoragem dos suportes das condutas. Montagem e fixação de condutas. Ligações entre a rede de condutas e os ventiladores ou caixas de ventilação. Verificação do seu correcto funcionamento.
Critério de medição de projecto: Superfície projectada, segundo documentação gráfica de Projecto, calculada como produto do perímetro pelo comprimento do tramo, medido entre os eixos dos elementos ou dos pontos a ligar, sem descontar as peças especiais.
Critério de medição de obra: Medir-se-á a superfície realmente executada segundo especificações de Projecto.

| Código | Un | Descrição | Rendimento | Preço | Importância |
|---|---|---|---|---|---|
| mt42con115p | Ud | Repercussão, por m², de material auxiliar para fixação à obra de condutas autoportantes para a distribuição de ar em ventilação e climatização. (material) | 1 | 218.21 | 218.210 |
| mt42con110p | m² | Chapa galvanizada de 1 mm de espessura, com classificação de resistência ao fogo E600/120 e juntas transversais com abraçadeira tipo Metu e vedada com massa resistente a altas temperaturas, para a formação de condutas autoportantes para a distribuição de ar em ventilação e climatização. (material) | 1.05 | 1454.74 | 1527.477 |
| mo013 | h | Oficial de 1ª montador de condutas de chapa metálica. (mão de obra) | 0.613 | 136.52 | 83.687 |
| mo084 | h | Ajudante de montador de condutas de chapa metálica. (mão de obra) | 0.613 | 99.31 | 60.877 |
| % | % | Custos directos complementares | 2 % | 1890.251 | 37.805 |
|  |  | Custos directos |  |  | 1928.056 |

Resíduos:
- colocação: mt42con110p; factor de resíduo 0.0135436

## Recursos

**mt42con110p** m² Chapa galvanizada de 1 mm de espessura
Dados técnicos: Custo energético 79.148 MJ; Emissão de CO2 4.101 kg; Código LER 17 04 05; Massa do elemento 7.8 kg; Volume 0.003714 m3
Resíduos:
- embalagem: re170203 Plástico. (componente de resíduo); rendimento 0.026 kg; Código LER 17 02 03; Massa do elemento 1 kg; Volume 0.001667 m3
