# Caixa de admissão

- Propriedade do ficheiro: CYPE Ingenieros S.A.
- Formato: FIEBDC-3/2016
- Programa: Gerador de preços para construção civil. CYPE Ingenieros, S.A.
- Data: 30/10/2024
- Âmbito geográfico: Moçambique
- Moeda: MZN
- Custos indirectos: 3 %
- IVA: 17 %

## I Instalações

### IV Ventilação

#### IVM Ventilação mecânica

**IVM034** Ud Caixa de admissão.
Caixa de extracção composta por ventilador centrífugo, com turbina de pás curvadas para a frente, motor de três velocidades para alimentação monofásica a 230 V e 50 Hz de frequência, com protecção térmica, carcaça exterior de aço galvanizado a quente, interruptor on/off e pressostato, de potência nominal 207 W, caudal máximo 1900 m³/h, nível de pressão sonora 42 dBA, com boca de entrada lateral para ligação a conduta de extracção de 355 mm de diâmetro e boca de saída lateral de 355 mm de diâmetro; instalação no extremo exterior da conduta de admissão (boca de admissão). Inclusive acessórios e elementos de fixação.
Inclui: Marcação. Colocação e fixação. Ligação e verificação do seu correcto funcionamento.
Critério de medição de projecto: Número de unidades previstas, segundo documentação gráfica de Projecto.
Critério de medição de obra: Medir-se-á o número de unidades realmente executadas segundo especificações de Projecto.

| Código | Un | Descrição | Rendimento | Preço | Importância |
|---|---|---|---|---|---|
| mt42svs300aj | Ud | Caixa de extracção composta por ventilador centrífugo, com turbina de pás curvadas para a frente, motor de três velocidades para alimentação monofásica a 230 V e 50 Hz de frequência, com protecção térmica, carcaça exterior de aço galvanizado a quente, interruptor on/off e pressostato, de potência nominal 207 W, caudal máximo 1900 m³/h, nível de pressão sonora 42 dBA, com boca de entrada lateral para ligação a conduta de extracção de 355 mm de diâmetro e boca de saída lateral de 355 mm de diâmetro. (material) | 1 | 161282.57 | 161282.570 |
| mt42svs910g | Ud | Acessórios e elementos de fixação de caixa de extracção. (material) | 1 | 7322.93 | 7322.930 |
| mo011 | h | Oficial de 1ª montador. (mão de obra) | 0.223 | 138.06 | 30.787 |
| mo080 | h | Ajudante de montador. (mão de obra) | 0.223 | 100.44 | 22.398 |
| % | % | Custos directos complementares | 2 % | 168658.685 | 3373.174 |
|  |  | Custos directos |  |  | 172031.859 |

## Recursos

**mt42svs300aj** Ud Caixa de extracção composta por ventilador centrífugo
Dados técnicos: Custo energético 2328.740 MJ; Emissão de CO2 197.866 kg
Resíduos:
- embalagem: re150101 Embalagens de papel e cartão. (componente de resíduo); rendimento 1.584 kg; Código LER 15 01 01; Massa do elemento 1 kg; Volume 0.001333 m3
