# Admissão de ar exterior

- Propriedade do ficheiro: CYPE Ingenieros S.A.
- Formato: FIEBDC-3/2016
- Programa: Gerador de preços para construção civil. CYPE Ingenieros, S.A.
- Data: 30/10/2024
- Âmbito geográfico: Moçambique
- Moeda: MZN
- Custos indirectos: 3 %
- IVA: 17 %

## I Instalações

### IV Ventilação

#### IVU Ventilação geotérmica: poços canadianos

**IVU010** Ud Admissão de ar exterior.
Admissão de ar exterior, de aço galvanizado, de 300x300x800 mm, com ligação para conduta de 200 mm de diâmetro, filtro ISO Coarse 65% (G4), grelha e chapéu com dobradiças para aceder ao filtro.
Inclui: Colocação e fixação. Ligação.
Critério de medição de projecto: Número de unidades previstas, segundo documentação gráfica de Projecto.
Critério de medição de obra: Medir-se-á o número de unidades realmente executadas segundo especificações de Projecto.

| Código | Un | Descrição | Rendimento | Preço | Importância |
|---|---|---|---|---|---|
| mt42vgg010a | Ud | Admissão de ar exterior, de aço galvanizado, de 300x300x800 mm, com ligação para conduta de 200 mm de diâmetro, filtro ISO Coarse 65% (G4), grelha e chapéu com dobradiças para aceder ao filtro. (material) | 1 | 75497.23 | 75497.230 |
| mo011 | h | Oficial de 1ª montador. (mão de obra) | 0.334 | 138.06 | 46.112 |
| mo080 | h | Ajudante de montador. (mão de obra) | 0.334 | 100.44 | 33.547 |
| % | % | Custos directos complementares | 2 % | 75576.889 | 1511.538 |
|  |  | Custos directos |  |  | 77088.427 |
