# Portão de batente para garagem, de painéis sandwich isolantes de aço galvanizado

- Propriedade do ficheiro: CYPE Ingenieros S.A.
- Formato: FIEBDC-3/2016
- Programa: Gerador de preços para construção civil. CYPE Ingenieros, S.A.
- Data: 19/04/2024
- Âmbito geográfico: Moçambique
- Moeda: MZN
- Custos indirectos: 3 %
- IVA: 17 %

## L Vãos

### LG Portas de garagem

#### LGS De painéis sandwich isolantes metálicos

**LGS010** Ud Portão de batente para garagem, de painéis sandwich isolantes de aço galvanizado.
Portão de batente de duas folhas para garagem, formado por painel sandwich de aço galvanizado com núcleo isolante de espuma de poliuretano, de textura com relevo, com almofadas, 400x200 cm, com acabamento pré-lacado de cor branca, com aro e caixilho de perfis de aço laminado a frio, soldados entre si e ganchos para fixação à obra, com abertura manual.
Inclui: Colocação e montagem do poste de fixação. Instalação do portão de garagem. Montagem do sistema de abertura. Montagem do sistema de accionamento. Inspecção e lubrificação dos mecanismos.
Critério de medição de projecto: Número de unidades previstas, segundo documentação gráfica de Projecto.
Critério de medição de obra: Medir-se-á o número de unidades realmente executadas segundo especificações de Projecto.

| Código | Un | Descrição | Rendimento | Preço | Importância |
|---|---|---|---|---|---|
| mt26pga020dm | Ud | Portão de batente de duas folhas para garagem, formado por painel sandwich de aço galvanizado com núcleo isolante de espuma de poliuretano, de textura com relevo, com almofadas, 400x200 cm, com acabamento pré-lacado de cor branca, com aro e caixilho de perfis de aço laminado a frio, soldados entre si e ganchos para fixação à obra, poste de aço zincado para agarre ou fixação à obra, fechadura e puxador de duas faces. Segundo EN 13241-1. (material) | 1 | 276781.52 | 276781.520 |
| mo020 | h | Oficial de 1ª construção. (mão de obra) | 0.535 | 132.85 | 71.075 |
| mo113 | h | Operário não qualificado construção. (mão de obra) | 0.535 | 95.68 | 51.189 |
| mo018 | h | Oficial de 1ª serralheiro. (mão de obra) | 1.248 | 134.6 | 167.981 |
| mo059 | h | Ajudante de serralheiro. (mão de obra) | 1.248 | 99.5 | 124.176 |
| % | % | Custos directos complementares | 2 % | 277195.941 | 5543.919 |
|  |  | Custos directos |  |  | 282739.860 |

## Recursos

**mt26pga020dm** Ud Portão de batente de duas folhas para garagem
Dados técnicos: Custo energético 38.977 MJ; Emissão de CO2 1.857 kg
Resíduos:
- embalagem: re170203 Plástico. (componente de resíduo); rendimento 0.257 kg; Código LER 17 02 03; Massa do elemento 1 kg; Volume 0.001667 m3
- embalagem: re170604 Materiais de isolamento não abrangidos em 17 06 01 e 17 06 03. (componente de resíduo); rendimento 0.267 kg; Código LER 17 06 04; Massa do elemento 1 kg; Volume 0.001667 m3
