# Persiana de réguas

- Propriedade do ficheiro: CYPE Ingenieros S.A.
- Formato: FIEBDC-3/2016
- Programa: Gerador de preços para construção civil. CYPE Ingenieros, S.A.
- Data: 30/10/2024
- Âmbito geográfico: Moçambique
- Moeda: MZN
- Custos indirectos: 3 %
- IVA: 17 %

## L Vãos

### LS Protecções solares

#### LSP Persianas enroláveis

**LSP010** m² Persiana de réguas.
Persiana enrolável de réguas reforçadas com duplo engate de PVC de 50 mm de altura, cor branca, engrenadas com anilhas de chapa ou com arame de aço galvanizado, equipada com eixo, discos, cápsulas e todos os seus acessórios, com accionamento manual através de cardan con manivela, em caixa de estore já realizada.
Inclui: Introdução da persiana pelos perfis guia em todo o comprimento dos mesmos. Encaixe do eixo do rolo nos suportes dispostos na caixa de estore. Enrolamento da persiana.
Critério de medição de projecto: Superfície da abertura a fechar, medida segundo documentação gráfica de Projecto.
Critério de medição de obra: Medir-se-á, com as dimensões da abertura, a superfície realmente executada segundo especificações de Projecto.

| Código | Un | Descrição | Rendimento | Preço | Importância |
|---|---|---|---|---|---|
| mt24per020a | m² | Persiana de réguas reforçadas com duplo engate de PVC de 50 mm de altura, cor branca, equipada com eixo, discos, cápsulas e todos os seus acessórios, segundo EN 13659. (material) | 1.05 | 2839.66 | 2981.643 |
| mt24per005b | Ud | Kit de manivela e cardan, com acessórios e mecanismos para accionamento manual de persiana enrolável. (material) | 1 | 7716.47 | 7716.470 |
| mo011 | h | Oficial de 1ª montador. (mão de obra) | 0.139 | 138.06 | 19.190 |
| mo080 | h | Ajudante de montador. (mão de obra) | 0.139 | 100.44 | 13.961 |
| % | % | Custos directos complementares | 2 % | 10731.264 | 214.625 |
|  |  | Custos directos |  |  | 10945.889 |

## Recursos

**mt24per020a** m² Persiana de réguas reforçadas com duplo engate de PVC de 50 mm de altura
Dados técnicos: Custo energético 113.914 MJ; Emissão de CO2 8.741 kg
Resíduos:
- embalagem: re170203 Plástico. (componente de resíduo); rendimento 0.065 kg; Código LER 17 02 03; Massa do elemento 1 kg; Volume 0.001667 m3
- embalagem: re170604 Materiais de isolamento não abrangidos em 17 06 01 e 17 06 03. (componente de resíduo); rendimento 0.013 kg; Código LER 17 06 04; Massa do elemento 1 kg; Volume 0.001667 m3
