# Persiana de réguas

- Propriedade do ficheiro: CYPE Ingenieros S.A.
- Formato: FIEBDC-3/2016
- Programa: Gerador de preços para construção civil. CYPE Ingenieros, S.A.
- Data: 30/10/2024
- Âmbito geográfico: Moçambique
- Moeda: MZN
- Custos indirectos: 3 %
- IVA: 17 %

## L Vãos

### LS Protecções solares

#### LSP Persianas enroláveis

**LSP010** m² Persiana de réguas.
Persiana enrolável de réguas de segurança de alumínio extrudido de 50 mm de altura, cor branca, equipada com eixo, discos, cápsulas e todos os seus acessórios, com accionamento manual através de cardan con manivela, em caixa de estore já realizada.
Inclui: Introdução da persiana pelos perfis guia em todo o comprimento dos mesmos. Encaixe do eixo do rolo nos suportes dispostos na caixa de estore. Enrolamento da persiana.
Critério de medição de projecto: Superfície da abertura a fechar, medida segundo documentação gráfica de Projecto.
Critério de medição de obra: Medir-se-á, com as dimensões da abertura, a superfície realmente executada segundo especificações de Projecto.

| Código | Un | Descrição | Rendimento | Preço | Importância |
|---|---|---|---|---|---|
| mt25per020a | m² | Persiana de réguas de segurança de alumínio extrudido, de 50 mm de altura, cor branca, equipada com eixo, discos, cápsulas e todos os seus acessórios, segundo EN 13659. (material) | 1.05 | 10009.23 | 10509.692 |
| mt24per005b | Ud | Kit de manivela e cardan, com acessórios e mecanismos para accionamento manual de persiana enrolável. (material) | 1 | 7716.47 | 7716.470 |
| mo011 | h | Oficial de 1ª montador. (mão de obra) | 0.15 | 138.06 | 20.709 |
| mo080 | h | Ajudante de montador. (mão de obra) | 0.15 | 100.44 | 15.066 |
| % | % | Custos directos complementares | 2 % | 18261.937 | 365.239 |
|  |  | Custos directos |  |  | 18627.176 |

## Recursos

**mt25per020a** m² Persiana de réguas de segurança de alumínio extrudido
Dados técnicos: Custo energético 188.841 MJ; Emissão de CO2 16.972 kg
Resíduos:
- embalagem: re170203 Plástico. (componente de resíduo); rendimento 0.073 kg; Código LER 17 02 03; Massa do elemento 1 kg; Volume 0.001667 m3
- embalagem: re170604 Materiais de isolamento não abrangidos em 17 06 01 e 17 06 03. (componente de resíduo); rendimento 0.014 kg; Código LER 17 06 04; Massa do elemento 1 kg; Volume 0.001667 m3
