# Sensor de vento sem fios

- Propriedade do ficheiro: CYPE Ingenieros S.A.
- Formato: FIEBDC-3/2016
- Programa: Gerador de preços para construção civil. CYPE Ingenieros, S.A.
- Data: 20/11/2025
- Âmbito geográfico: Moçambique
- Moeda: MZN
- Custos indirectos: 3 %
- IVA: 17 %

## L Vãos

### LS Protecções solares

#### LST Toldos

**LST100** Ud Sensor de vento sem fios.
Sensor de vento sem fios e anemómetro, com tecnologia IO-homecontrol®, para recolha de toldo eléctrico, em função da intensidade do vento e do limite programado. Colocação em fachada, sem cabos até ao motor.
Inclui: Marcação. Ancoragem ao paramento dos elementos de fixação. Montagem do sensor.
Critério de medição de projecto: Número de unidades previstas, segundo documentação gráfica de Projecto.
Critério de medição de obra: Medir-se-á o número de unidades realmente executadas segundo especificações de Projecto.

| Código | Un | Descrição | Rendimento | Preço | Importância |
|---|---|---|---|---|---|
| mt44tol110 | Ud | Sensor de vento sem fios e anemómetro, com tecnologia IO-homecontrol®, para recolha de toldo eléctrico, em função da intensidade do vento e do limite programado. (material) | 1 | 18615.99 | 18615.990 |
| mo003 | h | Oficial de 1ª electricista. (mão de obra) | 0.446 | 144.14 | 64.286 |
| mo102 | h | Ajudante de electricista. (mão de obra) | 0.446 | 104.64 | 46.669 |
| % | % | Custos directos complementares | 2 % | 18726.945 | 374.539 |
|  |  | Custos directos |  |  | 19101.484 |

## Recursos

**mt44tol110** Ud Sensor de vento sem fios e anemómetro
Dados técnicos: Custo energético 10.088 MJ; Emissão de CO2 0.553 kg
Resíduos:
- embalagem: re150101 Embalagens de papel e cartão. (componente de resíduo); rendimento 0.038 kg; Código LER 15 01 01; Massa do elemento 1 kg; Volume 0.001333 m3
