# Película de privacidade, em envidraçado interior

- Propriedade do ficheiro: CYPE Ingenieros S.A.
- Formato: FIEBDC-3/2016
- Programa: Gerador de preços para construção civil. CYPE Ingenieros, S.A.
- Data: 30/10/2024
- Âmbito geográfico: Moçambique
- Moeda: MZN
- Custos indirectos: 3 %
- IVA: 17 %

## L Vãos

### LV Vidros

#### LVL Películas adesivas

**LVL010** m² Película de privacidade, em envidraçado interior.
Película adesiva de poliéster, com faixas horizontais cor branca acabamento acetinado, de 10 mm com uma separação de 4 mm, grau de privacidade médio, de 40 microns de espessura, 1,52 m de largura e 25 m de comprimento, não inflamável, aplicada na face interior do envidraçado em interiores de fachada. Inclusive solução de água e sabão, para a limpeza da superfície do vidro e a colocação de películas adesivas.
Inclui: Limpeza da superfície do vidro. Humedecimento, através de rociado, das superfícies a aderir. Aplicação e espalhamento da lâmina, através de pressão com espátula. Limpeza e secagem da superfície.
Critério de medição de projecto: Superfície medida segundo documentação gráfica de Projecto.
Critério de medição de obra: Medir-se-á a superfície realmente executada segundo especificações de Projecto.

| Código | Un | Descrição | Rendimento | Preço | Importância |
|---|---|---|---|---|---|
| mt21lmc030a | l | Líquido de limpeza à base de solução de água e sabão com 6% de água, para aplicar com pulverizador, para a limpeza da superfície do vidro e a colocação de películas adesivas. (material) | 0.15 | 21.89 | 3.284 |
| mt21lmc040h | m² | Película adesiva de poliéster, com faixas horizontais cor branca acabamento acetinado, de 10 mm com uma separação de 4 mm, grau de privacidade médio, de 40 microns de espessura, 1,52 m de largura e 25 m de comprimento, não inflamável, para a sua aplicação na face interior do envidraçado em interiores. (material) | 1.05 | 743.68 | 780.864 |
| mo055 | h | Oficial de 1ª vidraceiro. (mão de obra) | 0.089 | 142.98 | 12.725 |
| mo110 | h | Ajudante de vidraceiro. (mão de obra) | 0.089 | 106.79 | 9.504 |
| % | % | Custos directos complementares | 2 % | 806.377 | 16.128 |
|  |  | Custos directos |  |  | 822.505 |

Resíduos:
- colocação: mt21lmc030a; factor de resíduo 0.055

## Recursos

**mt21lmc030a** l Líquido de limpeza à base de solução de água e sabão com 6% de água
Dados técnicos: Custo energético 4.265 MJ; Emissão de CO2 0.194 kg; Código LER 20 01 30; Massa do elemento 1 kg; Volume 0.001 m3
Resíduos:
- embalagem: re170203 Plástico. (componente de resíduo); rendimento 0.023 kg; Código LER 17 02 03; Massa do elemento 1 kg; Volume 0.001667 m3
