# Porta de batente de vidro temperado

- Propriedade do ficheiro: CYPE Ingenieros S.A.
- Formato: FIEBDC-3/2016
- Programa: Gerador de preços para construção civil. CYPE Ingenieros, S.A.
- Data: 30/10/2024
- Âmbito geográfico: Moçambique
- Moeda: MZN
- Custos indirectos: 3 %
- IVA: 17 %

## L Vãos

### LV Vidros

#### LVT Temperados

**LVT015** Ud Porta de batente de vidro temperado.
Porta de batente de vidro temperado incolor, de 2090x796 mm e de 10 mm de espessura, classificação de prestações 1C1. Inclusive kit de ferragens, de aço inoxidável AISI 304.
Inclui: Colocação das ferragens. Colocação da porta. Sinalização das folhas.
Critério de medição de projecto: Número de unidades previstas, segundo documentação gráfica de Projecto.
Critério de medição de obra: Medir-se-á o número de unidades realmente executadas segundo especificações de Projecto.

| Código | Un | Descrição | Rendimento | Preço | Importância |
|---|---|---|---|---|---|
| mt21vtp030a | Ud | Porta de batente de vidro temperado incolor, de 2090x796 mm e de 10 mm de espessura, classificação de prestações 1C1. (material) | 1 | 7999.58 | 7999.580 |
| mt21vts050 | Ud | Kit de ferragens de aço inoxidável AISI 304, formado por dobradiças e pontos de giro. (material) | 1 | 5969.27 | 5969.270 |
| mo055 | h | Oficial de 1ª vidraceiro. (mão de obra) | 8.692 | 142.98 | 1242.782 |
| % | % | Custos directos complementares | 2 % | 15211.632 | 304.233 |
|  |  | Custos directos |  |  | 15515.865 |

Resíduos:
- colocação: mt21vts050 Kit de ferragens de aço inoxidável AISI 304, formado por dobradiças e pontos de giro; factor de resíduo 0.00450027

## Recursos

**mt21vtp030a** Ud Porta de batente de vidro temperado incolor, de 2090x796 mm e de 10 mm de espessura, classificação de prestações 1C1
Dados técnicos: Custo energético 637.872 MJ; Emissão de CO2 47.355 kg
Resíduos:
- embalagem: re170203 Plástico. (componente de resíduo); rendimento 0.144 kg; Código LER 17 02 03; Massa do elemento 1 kg; Volume 0.001667 m3
- embalagem: re170604 Materiais de isolamento não abrangidos em 17 06 01 e 17 06 03. (componente de resíduo); rendimento 0.03 kg; Código LER 17 06 04; Massa do elemento 1 kg; Volume 0.001667 m3

**mt21vts050** Ud Kit de ferragens de aço inoxidável AISI 304, formado por dobradiças e pontos de giro
Dados técnicos: Custo energético 93.163 MJ; Emissão de CO2 13.317 kg; Código LER 17 04 05; Massa do elemento 1.875 kg; Volume 0.000893 m3
Resíduos:
- embalagem: re170203 Plástico; rendimento 0.04 kg
