# Isolamento térmico pelo exterior de muros em contacto com o terreno, com poliestireno expandido

- Propriedade do ficheiro: CYPE Ingenieros S.A.
- Formato: FIEBDC-3/2016
- Programa: Gerador de preços para construção civil. CYPE Ingenieros, S.A.
- Data: 19/04/2024
- Âmbito geográfico: Moçambique
- Moeda: MZN
- Custos indirectos: 3 %
- IVA: 17 %

## N Isolamentos e impermeabilizações

### NA Isolamentos térmicos

#### NAB Muros em contacto com o terreno

**NAB030** m² Isolamento térmico pelo exterior de muros em contacto com o terreno, com poliestireno expandido.
Isolamento térmico pelo exterior de muros em contacto com o terreno, formado por painel rígido de poliestireno expandido hidrófobo EPSh, de superfície lisa e bordo lateral a meia madeira, de 60 mm de espessura, resistência térmica 1,9 m²°C/W, condutibilidade térmica 0,032 W/(m°C), colocado topo a topo e fixado com cimento cola sobre o tardoz do muro, preparado para receber o enchimento com material de drenagem. Inclusive perfil de chapa curvada, para remate e protecção dos bordos dos painéis de isolamento térmico.
Inclui: Limpeza e preparação da superfície suporte. Implantação e corte do isolamento. Colocação do isolamento. Fixação do isolamento. Colocação do perfil de remate.
Critério de medição de projecto: Superfície medida segundo documentação gráfica de Projecto.
Critério de medição de obra: Medir-se-á a superfície realmente executada segundo especificações de Projecto.

| Código | Un | Descrição | Rendimento | Preço | Importância |
|---|---|---|---|---|---|
| mt16pel050abgb | m² | Painel rígido de poliestireno expandido hidrófobo EPSh, segundo NP EN 13163, de superfície lisa e bordo lateral a meia madeira, de 60 mm de espessura, condutibilidade térmica 0,032 W/(m°C), Euroclasse E de reacção ao fogo segundo NP EN 13501-1, com código de designação EPS-EN 13163-L3-W3-T2-S5-P10-CS(10)200-BS250-TR120-DS(70,90)1-WL(T)2. (material) | 1.1 | 1323.53 | 1455.883 |
| mt16aaa040b | kg | Cimento cola para fixação de painéis isolantes, em paramentos verticais. (material) | 1 | 42.76 | 42.760 |
| mt16aaa100 | m | Perfil de chapa curvada de aço pré-lacado, de 0,6 mm de espessura e 15 mm de largura, para remate e protecção dos bordos dos painéis de isolamento térmico. (material) | 0.33 | 118.77 | 39.194 |
| mo054 | h | Oficial de 1ª montador de isolamentos. (mão de obra) | 0.134 | 136.52 | 18.294 |
| mo101 | h | Ajudante de montador de isolamentos. (mão de obra) | 0.134 | 99.31 | 13.308 |
| % | % | Custos directos complementares | 2 % | 1569.439 | 31.389 |
|  |  | Custos directos |  |  | 1600.828 |

Resíduos:
- colocação: mt16pel050abgb; factor de resíduo 0.0321406
- colocação: mt16aaa040b Cimento cola para fixação de painéis isolantes, em paramentos verticais; factor de resíduo 0.07
- colocação: mt16aaa100; factor de resíduo 0.02

## Recursos

**mt16pel050abgb** m² Painel rígido de poliestireno expandido hidrófobo EPSh
Dados técnicos: Custo energético 168.493 MJ; Emissão de CO2 5.799 kg; Código LER 17 06 04; Massa do elemento 1.8 kg; Volume 0.003 m3
Resíduos:
- embalagem: re170203 Plástico. (componente de resíduo); rendimento 0.031 kg; Código LER 17 02 03; Massa do elemento 1 kg; Volume 0.001667 m3

**mt16aaa040b** kg Cimento cola para fixação de painéis isolantes, em paramentos verticais
Dados técnicos: Custo energético 3.871 MJ; Emissão de CO2 0.344 kg; Código LER 17 09 04; Massa do elemento 1 kg; Volume 0.000667 m3
Resíduos:
- embalagem: re170203 Plástico; rendimento 0.003 kg

**mt16aaa100** m Perfil de chapa curvada de aço pré-lacado
Dados técnicos: Custo energético 1.173 MJ; Emissão de CO2 0.060 kg; Código LER 17 04 05; Massa do elemento 0.07 kg; Volume 0.000033 m3
Resíduos:
- embalagem: re170203 Plástico; rendimento 0.005 kg
