# Isolamento térmico pelo interior de coberturas inclinadas sobre espaço não habitável

- Propriedade do ficheiro: CYPE Ingenieros S.A.
- Formato: FIEBDC-3/2016
- Programa: Gerador de preços para construção civil. CYPE Ingenieros, S.A.
- Data: 19/04/2024
- Âmbito geográfico: Moçambique
- Moeda: MZN
- Custos indirectos: 3 %
- IVA: 17 %

## N Isolamentos e impermeabilizações

### NA Isolamentos térmicos

#### NAN Coberturas inclinadas

**NAN120** m² Isolamento térmico pelo interior de coberturas inclinadas sobre espaço não habitável.
Isolamento térmico pelo interior de coberturas inclinadas sobre espaço não habitável, com painel rígido de poliestireno expandido, de superfície lisa e bordo lateral recto, de 140 mm de espessura, resistência térmica 4,4 m²°C/W, condutibilidade térmica 0,032 W/(m°C). Colocação em obra: topo a topo, com fixações mecânicas.
Inclui: Revisão da superfície do paramento base no qual se realiza a fixação do isolamento de acordo com as exigências da técnica a utilizar. Corte e ajuste do isolamento. Colocação do isolamento. Fixação do isolamento.
Critério de medição de projecto: Superfície medida segundo documentação gráfica de Projecto.
Critério de medição de obra: Medir-se-á a superfície realmente executada segundo especificações de Projecto.

| Código | Un | Descrição | Rendimento | Preço | Importância |
|---|---|---|---|---|---|
| mt16pel010adwq | m² | Painel rígido de poliestireno expandido, segundo NP EN 13163, de superfície lisa e bordo lateral recto, de 140 mm de espessura, resistência térmica 4,4 m²°C/W, condutibilidade térmica 0,032 W/(m°C), Euroclasse E de reacção ao fogo segundo NP EN 13501-1, com código de designação EPS-EN 13163-L3-W3-T2-S5-P10-BS100-DS(N)2-CS(10)60. (material) | 1.1 | 1565.94 | 1722.534 |
| mt16aaa020hg | Ud | Fixação mecânica para painéis isolantes de poliestireno expandido, colocados directamente sobre a superfície suporte. (material) | 2.5 | 18.53 | 46.325 |
| mo054 | h | Oficial de 1ª montador de isolamentos. (mão de obra) | 0.1 | 136.52 | 13.652 |
| mo101 | h | Ajudante de montador de isolamentos. (mão de obra) | 0.1 | 99.31 | 9.931 |
| % | % | Custos directos complementares | 2 % | 1792.442 | 35.849 |
|  |  | Custos directos |  |  | 1828.291 |

Resíduos:
- colocação: mt16pel010adwq; factor de resíduo 0.024

## Recursos

**mt16pel010adwq** m² Painel rígido de poliestireno expandido
Dados técnicos: Custo energético 265.962 MJ; Emissão de CO2 9.264 kg; Código LER 17 06 04; Massa do elemento 2.8 kg; Volume 0.004667 m3
Resíduos:
- embalagem: re170203 Plástico. (componente de resíduo); rendimento 0.034 kg; Código LER 17 02 03; Massa do elemento 1 kg; Volume 0.001667 m3

**mt16aaa020hg** Ud Fixação mecânica para painéis isolantes de poliestireno expandido, colocados directamente sobre a superfície suporte
Dados técnicos: Custo energético 0.233 MJ; Emissão de CO2 0.071 kg
Resíduos:
- embalagem: re150101 Embalagens de papel e cartão. (componente de resíduo); rendimento 0.072 kg; Código LER 15 01 01; Massa do elemento 1 kg; Volume 0.001333 m3
