# Impermeabilização de coberturas inclinadas, com lâminas de poliolefinas

- Propriedade do ficheiro: CYPE Ingenieros S.A.
- Formato: FIEBDC-3/2016
- Programa: Gerador de preços para construção civil. CYPE Ingenieros, S.A.
- Data: 19/04/2024
- Âmbito geográfico: Moçambique
- Moeda: MZN
- Custos indirectos: 3 %
- IVA: 17 %

## N Isolamentos e impermeabilizações

### NI Impermeabilizações

#### NIN Coberturas inclinadas

**NIN011** m² Impermeabilização de coberturas inclinadas, com lâminas de poliolefinas.
Impermeabilização de coberturas inclinadas, com uma pendente média de 5%, com lâmina impermeabilizante, flexível e difusora de vapor de água, composta por uma folha microporosa de polipropileno, com ambas as faces revestidas de geotêxtil não tecido, de 0,45 mm de espessura e 140 g/m², tipo monocamada, totalmente colada ao suporte com cimento cola melhorado, C2 E, com tempo de colocação ampliado.
Inclui: Aplicação do cimento cola. Colocação da geomembrana. Resolução dos pontos singulares.
Critério de medição de projecto: Superfície da vertente medida em verdadeira magnitude, segundo documentação gráfica de Projecto.
Critério de medição de obra: Medir-se-á, em verdadeira magnitude, a superfície realmente executada segundo especificações de Projecto.

| Código | Un | Descrição | Rendimento | Preço | Importância |
|---|---|---|---|---|---|
| mt09mcm060a | kg | Cimento cola melhorado, C2 TE S1, segundo NP EN 12004, deformável, com deslizamento reduzido e tempo de colocação ampliado, cor cinzento, à base de cimento, inertes de granulometria fina, resinas sintéticas e aditivos especiais, com propriedades tixotrópicas e de endurecimento sem retracção. (material) | 2 | 37.78 | 75.560 |
| mt15reg070d | m² | Lâmina impermeabilizante, flexível e difusora de vapor de água, composta por uma folha microporosa de polipropileno, com ambas as faces revestidas de geotêxtil não tecido, de 0,45 mm de espessura e 140 g/m², segundo NP EN 13859-1, fornecida em rolos de 50 m de comprimento e 1,5 m de largura. (material) | 1.1 | 198.16 | 217.976 |
| mo029 | h | Oficial de 1ª aplicador de lâminas impermeabilizantes. (mão de obra) | 0.111 | 132.85 | 14.746 |
| mo067 | h | Ajudante de aplicador de lâminas impermeabilizantes. (mão de obra) | 0.111 | 99.31 | 11.023 |
| % | % | Custos directos complementares | 2 % | 319.305 | 6.386 |
|  |  | Custos directos |  |  | 325.691 |

Resíduos:
- colocação: mt09mcm060a; factor de resíduo 0.07
- colocação: mt15reg070d; factor de resíduo 0.07

## Recursos

**mt09mcm060a** kg Cimento cola melhorado
Dados técnicos: Custo energético 3.871 MJ; Emissão de CO2 0.344 kg; Código LER 17 09 04; Massa do elemento 1 kg; Volume 0.000667 m3
Resíduos:
- embalagem: re170203 Plástico. (componente de resíduo); rendimento 0.003 kg; Código LER 17 02 03; Massa do elemento 1 kg; Volume 0.001667 m3

**mt15reg070d** m² Lâmina impermeabilizante
Dados técnicos: Custo energético 15.335 MJ; Emissão de CO2 0.523 kg; Código LER 17 06 04; Massa do elemento 0.14 kg; Volume 0.000233 m3
Resíduos:
- embalagem: re170203 Plástico; rendimento 0.024 kg
