# Impermeabilização de laje térrea, com geocomposto de bentonite de sódio

- Propriedade do ficheiro: CYPE Ingenieros S.A.
- Formato: FIEBDC-3/2016
- Programa: Gerador de preços para construção civil. CYPE Ingenieros, S.A.
- Data: 30/10/2024
- Âmbito geográfico: Moçambique
- Moeda: MZN
- Custos indirectos: 3 %
- IVA: 17 %

## N Isolamentos e impermeabilizações

### NI Impermeabilizações

#### NIS Lajes térreas

**NIS012** m² Impermeabilização de laje térrea, com geocomposto de bentonite de sódio.
Impermeabilização de laje térrea, com geocomposto de bentonite de sódio, de 6 mm de espessura, formado por um geotêxtil não tecido de polipropileno, de 200 g/m², 5 kg/m² de grânulos de bentonite de sódio natural e um geotêxtil tecido de polipropileno, de 110 g/m², colocado com sobreposições na base da laje térrea, sobre uma camada de betão de limpeza, fixado com pregos de aço, para evitar o seu deslocamento, preparada para receber directamente o betão da laje térrea. Inclusive bentonite granular, para a vedação de juntas em pontos singulares.
Critérios considerados na determinação do preço da unidade de obra: O preço não inclui a camada de betão de limpeza.
Inclui: Limpeza e preparação da superfície. Colocação e fixação do geocomposto. Enchimento, com bentonite granular, do perímetro e dos encontros com elementos de passagem.
Critério de medição de projecto: Superfície medida segundo documentação gráfica de Projecto.
Critério de medição de obra: Medir-se-á a superfície realmente executada segundo especificações de Projecto, incluindo as entregas e as sobreposições.

| Código | Un | Descrição | Rendimento | Preço | Importância |
|---|---|---|---|---|---|
| mt08var015 | kg | Bentonite de sódio granular. (material) | 0.13 | 78.89 | 10.256 |
| mt15iea010g | m² | Geocomposto de bentonite de sódio, de 6 mm de espessura, formado por um geotêxtil não tecido de polipropileno, de 200 g/m², 5 kg/m² de grânulos de bentonite de sódio natural e um geotêxtil tecido de polipropileno, de 110 g/m². (material) | 1.15 | 402.32 | 462.668 |
| mt08var060 | kg | Pregos de aço de 20x100 mm. (material) | 0.1 | 400.21 | 40.021 |
| mo032 | h | Oficial de 1ª aplicador de produtos impermeabilizantes. (mão de obra) | 0.156 | 134.36 | 20.960 |
| mo070 | h | Ajudante de aplicador de produtos impermeabilizantes. (mão de obra) | 0.156 | 100.44 | 15.669 |
| % | % | Custos directos complementares | 2 % | 549.574 | 10.991 |
|  |  | Custos directos |  |  | 560.565 |

Resíduos:
- colocação: mt08var015 Bentonite de sódio granular; factor de resíduo 0.007
- colocação: mt15iea010g; factor de resíduo 0.03
- colocação: mt08var060 Pregos de aço de 20x100 mm; factor de resíduo 0.0045

## Recursos

**mt08var015** kg Bentonite de sódio granular
Dados técnicos: Custo energético 0.100 MJ; Emissão de CO2 0.010 kg; Código LER 01 04 09; Massa do elemento 1 kg; Volume 0.000625 m3

**mt15iea010g** m² Geocomposto de bentonite de sódio
Dados técnicos: Custo energético 35.895 MJ; Emissão de CO2 1.222 kg; Código LER 17 06 04; Massa do elemento 5.75 kg; Volume 0.009583 m3
Resíduos:
- embalagem: re170203 Plástico. (componente de resíduo); rendimento 0.034 kg; Código LER 17 02 03; Massa do elemento 1 kg; Volume 0.001667 m3

**mt08var060** kg Pregos de aço de 20x100 mm
Dados técnicos: Custo energético 9.830 MJ; Emissão de CO2 0.510 kg; Código LER 17 04 05; Massa do elemento 1 kg; Volume 0.000476 m3
