# Isolamento térmico sob laje, com painéis de aglomerado de cortiça expandida

- Propriedade do ficheiro: CYPE Ingenieros S.A.
- Formato: FIEBDC-3/2016
- Programa: Gerador de preços para construção civil. CYPE Ingenieros, S.A.
- Data: 19/04/2024
- Âmbito geográfico: Moçambique
- Moeda: MZN
- Custos indirectos: 3 %
- IVA: 17 %

## N Isolamentos e impermeabilizações

### NV Isolamentos térmicos de origem vegetal

#### NVD Lajes

**NVD010** m² Isolamento térmico sob laje, com painéis de aglomerado de cortiça expandida.
Isolamento térmico sob laje, formado por painel de aglomerado de cortiça expandida, de 20 mm de espessura, de 1000x500 mm, cor preto, de entre 105 e 125 kg/m³ de densidade, resistência térmica 0,5 m²°C/W, condutibilidade térmica 0,04 W/(m°C), factor de resistência à difusão do vapor de água entre 7 e 14, Euroclasse E de reacção ao fogo, segundo NP EN 13501-1, resistência à compressão >= 100 kPa, colocado topo a topo sobre a cofragem da estrutura antes de betonar.
Inclui: Corte e preparação do isolamento. Colocação do isolamento.
Critério de medição de projecto: Superfície medida segundo documentação gráfica de Projecto.
Critério de medição de obra: Medir-se-á a superfície realmente executada segundo especificações de Projecto.

| Código | Un | Descrição | Rendimento | Preço | Importância |
|---|---|---|---|---|---|
| mt16acs010ka | m² | Painel de aglomerado de cortiça expandida, de 20 mm de espessura, de 1000x500 mm, cor preto, de entre 105 e 125 kg/m³ de densidade, resistência térmica 0,5 m²°C/W, condutibilidade térmica 0,04 W/(m°C), factor de resistência à difusão do vapor de água entre 7 e 14, Euroclasse E de reacção ao fogo, segundo NP EN 13501-1, resistência à compressão >= 100 kPa; segundo EN 13170. (material) | 1.05 | 813.39 | 854.060 |
| mo101 | h | Ajudante de montador de isolamentos. (mão de obra) | 0.056 | 99.31 | 5.561 |
| % | % | Custos directos complementares | 2 % | 859.621 | 17.192 |
|  |  | Custos directos |  |  | 876.813 |

Resíduos:
- colocação: mt16acs010ka; factor de resíduo 0.048

## Recursos

**mt16acs010ka** m² Painel de aglomerado de cortiça expandida
Dados técnicos: Custo energético 157.713 MJ; Emissão de CO2 -3.841 kg; Código LER 17 06 04; Massa do elemento 2.3 kg; Volume 0.003833 m3
Resíduos:
- embalagem: re170203 Plástico. (componente de resíduo); rendimento 0.024 kg; Código LER 17 02 03; Massa do elemento 1 kg; Volume 0.001667 m3
