# Junta de dilatação em cobertura plana acessível, ventilada. Impermeabilização com lâminas asfálticas

- Propriedade do ficheiro: CYPE Ingenieros S.A.
- Formato: FIEBDC-3/2016
- Programa: Gerador de preços para construção civil. CYPE Ingenieros, S.A.
- Data: 20/11/2025
- Âmbito geográfico: Moçambique
- Moeda: MZN
- Custos indirectos: 3 %
- IVA: 17 %

## Q Coberturas

### QB Planas acessíveis, ventiladas

#### QBF Pontos singulares

**QBF010** m Junta de dilatação em cobertura plana acessível, ventilada. Impermeabilização com lâminas asfálticas.
Junta de dilatação em cobertura plana acessível, ventilada, com pavimento fixo, tipo convencional. Impermeabilização: duas bandas de aderência, de membrana de betume modificado com elastómero SBS, LBM(SBS)-30-FP, com armadura de feltro de poliéster não tecido de 160 g/m², de superfície não protegida, de 30 cm de largura cada uma, totalmente coladas ao suporte com maçarico, a cada lado da junta, prévia aplicação de primário com emulsão asfáltica aniônica com cargas; banda de reforço de 50 cm de largura, realizada a partir de membrana de betume modificado com elastómero SBS, LBM(SBS)-40-FP, com armadura de feltro de poliéster não tecido de 160 g/m², de superfície não protegida, formando um fole sem aderir na zona da junta; cordão de enchimento para junta de dilatação, de pasta com base betuminosa tipo BH-II, de 25 mm de diâmetro; e banda de acabamento de 32 cm de largura, realizada a partir de membrana de betume modificado com elastómero SBS, LBM(SBS)-40-FP, com armadura de feltro de poliéster não tecido de 160 g/m², de superfície não protegida soldada à impermeabilização contínua da cobertura, formando um fole sem aderir na zona da junta, sobre o cordão de enchimento.
Inclui: Limpeza e preparação da superfície. Aplicação da emulsão asfáltica. Colocação das bandas de aderência. Colocação da banda de reforço. Colocação do cordão de enchimento no interior da junta. Colocação da banda de acabamento.
Critério de medição de projecto: Comprimento medido em projecção horizontal, segundo documentação gráfica de Projecto.
Critério de medição de obra: Medir-se-á, em projecção horizontal, o comprimento realmente executado segundo especificações de Projecto.

| Código | Un | Descrição | Rendimento | Preço | Importância |
|---|---|---|---|---|---|
| mt14iea020c | kg | Emulsão asfáltica aniônica com cargas. (material) | 0.18 | 318.12 | 57.262 |
| mt14lba010c | m² | Membrana de betume modificado com elastómero SBS, LBM(SBS)-30-FP, de 2,5 mm de espessura, massa nominal 3 kg/m², com armadura de feltro de poliéster não tecido de 160 g/m², de superfície não protegida. Segundo EN 13707. (material) | 0.6 | 534.25 | 320.550 |
| mt14lba010g | m² | Membrana de betume modificado com elastómero SBS, LBM(SBS)-40-FP, de 3,5 mm de espessura, massa nominal 4 kg/m², com armadura de feltro de poliéster não tecido de 160 g/m², de superfície não protegida. Segundo EN 13707. (material) | 0.855 | 668.04 | 571.174 |
| mt15sja010q | m | Cordão de enchimento para junta de dilatação, de pasta com base betuminosa tipo BH-II, de 25 mm de diâmetro. (material) | 1.05 | 300.15 | 315.158 |
| mo029 | h | Oficial de 1ª aplicador de lâminas impermeabilizantes. (mão de obra) | 0.156 | 140.25 | 21.879 |
| mo067 | h | Ajudante de aplicador de lâminas impermeabilizantes. (mão de obra) | 0.156 | 104.83 | 16.353 |
| % | % | Custos directos complementares | 2 % | 1302.376 | 26.048 |
|  |  | Custos directos |  |  | 1328.424 |

Resíduos:
- colocação: mt14iea020c Emulsão asfáltica aniônica com cargas; factor de resíduo 0.007
- colocação: mt14lba010c; factor de resíduo 0.07
- colocação: mt14lba010g; factor de resíduo 0.0649432
- colocação: mt15sja010q Cordão de enchimento para junta de dilatação, de pasta com base betuminosa tipo BH-II, de 25 mm de diâmetro; factor de resíduo 0.06

## Recursos

**mt14iea020c** kg Emulsão asfáltica aniônica com cargas
Dados técnicos: Custo energético 31.940 MJ; Emissão de CO2 0.230 kg; Código LER 17 03 02; Massa do elemento 1 kg; Volume 0.001 m3

**mt14lba010c** m² Membrana de betume modificado com elastómero SBS
Dados técnicos: Custo energético 176.170 MJ; Emissão de CO2 4.979 kg; Código LER 17 03 02; Massa do elemento 3 kg; Volume 0.003 m3
Resíduos:
- embalagem: re170203 Plástico. (componente de resíduo); rendimento 0.05 kg; Código LER 17 02 03; Massa do elemento 1 kg; Volume 0.001667 m3

**mt14lba010g** m² Membrana de betume modificado com elastómero SBS
Dados técnicos: Custo energético 233.543 MJ; Emissão de CO2 6.573 kg; Código LER 17 03 02; Massa do elemento 4 kg; Volume 0.004 m3
Resíduos:
- embalagem: re170203 Plástico; rendimento 0.053 kg

**mt15sja010q** m Cordão de enchimento para junta de dilatação, de pasta com base betuminosa tipo BH-II, de 25 mm de diâmetro
Dados técnicos: Custo energético 0.449 MJ; Emissão de CO2 0.053 kg; Código LER 17 03 02; Massa do elemento 0.008 kg; Volume 0.000008 m3
Resíduos:
- embalagem: re150101 Embalagens de papel e cartão. (componente de resíduo); rendimento 0.058 kg; Código LER 15 01 01; Massa do elemento 1 kg; Volume 0.001333 m3
