# Painéis Naturtherm "EURONIT"

- Propriedade do ficheiro: CYPE INGENIEROS, S.A.
- Formato: FIEBDC-3/2002
- Âmbito geográfico: Moçambique
- Moeda: MZN
- Custos indirectos: 3.00 %
- IVA: 17.00 %

**QUH011** m² Painéis Naturtherm "EURONIT", formados por placa ondulada de fibrocimento sem amianto, perfil Granonda, gama Rústica, cor argila, na face exterior, núcleo isolante de espuma de poliuretano e acabamento interior superficial de alumínio estampado como barreira anti-vapor; de 2500 mm de comprimento, 1100 mm de largura e 54 mm de espessura, colocadas com uma sobreposição transversal de 20 cm e fixadas mecanicamente a qualquer tipo de madre estrutural, para montagem de revestimento de telha de betão de perfil plano, em cobertura inclinada, com uma pendente maior que 15%.
Painéis Naturtherm "EURONIT", formados por placa ondulada de fibrocimento sem amianto, perfil Granonda, gama Rústica, cor argila, na face exterior, núcleo isolante de espuma de poliuretano e acabamento interior superficial de alumínio estampado como barreira anti-vapor; de 2500 mm de comprimento, 1100 mm de largura e 54 mm de espessura, colocadas com uma sobreposição transversal de 20 cm e fixadas mecanicamente a qualquer tipo de madre estrutural, para montagem de revestimento de telha de betão de perfil plano, em cobertura inclinada, com uma pendente maior que 15%. Inclusive acessórios de fixação dos painéis.
Inclui: Marcação. Corte dos painéis. Fixação dos painéis. Tratamento de pontos singulares.
Critério de medição de projecto: Superfície da vertente medida em verdadeira magnitude, segundo documentação gráfica de Projecto.
Critério de medição de obra: Medir-se-á, em verdadeira magnitude, a superfície realmente executada segundo especificações de Projecto.

| Código | Un | Descrição | Rendimento | Preço | Importância |
|---|---|---|---|---|---|
| mt13eur015sa | Ud | Painel Naturtherm "EURONIT", formado por placa ondulada de fibrocimento sem amianto, perfil Granonda, gama Rústica, cor argila, na face exterior, núcleo isolante de espuma de poliuretano e acabamento interior superficial de alumínio estampado como barreira anti-vapor; de 2500 mm de comprimento, 1100 mm de largura e 54 mm de espessura. Segundo EN 494. (material) | 0.435 | 7532.69 | 3276.72 |
| mt13eur100c | Ud | Kit de acessórios de fixação, para placas onduladas de fibrocimento sem amianto, "EURONIT". (material) | 1.000 | 912.94 | 912.94 |
| mo051 | h | Oficial de 1ª montador de painéis metálicos. (mão de obra) | 0.181 | 100.05 | 18.11 |
| mo098 | h | Ajudante de montador de painéis metálicos. (mão de obra) | 0.181 | 71.36 | 12.92 |
| % | % | Custos directos complementares | 2 % | 4220.69 | 84.41 |
|  |  | Custos directos |  |  | 4305.10 |
