# Revestimento mural com chapa de aço inoxidável

- Propriedade do ficheiro: CYPE Ingenieros S.A.
- Formato: FIEBDC-3/2016
- Programa: Gerador de preços para construção civil. CYPE Ingenieros, S.A.
- Data: 19/04/2024
- Âmbito geográfico: Moçambique
- Moeda: MZN
- Custos indirectos: 3 %
- IVA: 17 %

## R Revestimentos

### RD Decorativos

#### RDE Metálicos

**RDE010** m² Revestimento mural com chapa de aço inoxidável.
Revestimento mural com chapa de aço inoxidável AISI 304, de 1 mm de espessura, acabamento esmerilado. Fixação à superfície suporte com parafusos de aço inoxidável através do sistema de fixação oculta. Colocação em obra: com parafusos de aço galvanizado sobre substrutura suporte formada por perfis omega de aço galvanizado, de 85 mm de largura, com uma separação de 600 mm. Inclusive ancoragens mecânicas para a fixação da subestrutura suporte.
Inclui: Limpeza e preparação da superfície suporte. Marcação. Fixação dos perfis sobre o paramento. Corte e preparação do revestimento. Colocação e fixação do revestimento. Resolução de encontros e pontos singulares.
Critério de medição de projecto: Superfície medida segundo documentação gráfica de Projecto, descontando as aberturas de superfície maior de 2 m².
Critério de medição de obra: Medir-se-á a superfície realmente executada segundo especificações de Projecto, descontando as aberturas de superfície maior de 2 m².

| Código | Un | Descrição | Rendimento | Preço | Importância |
|---|---|---|---|---|---|
| mt29pme030a | m | Perfil omega de aço galvanizado, de 85 mm de largura. (material) | 1.66 | 189.09 | 313.889 |
| mt26aaa033a | Ud | Ancoragem mecânica com bucha de nylon e parafuso de aço galvanizado, de cabeça escareada. (material) | 12 | 27.55 | 330.600 |
| mt29pme010i | m² | Chapa de aço inoxidável AISI 304, de 1 mm de espessura, acabamento esmerilado. Fixação à superfície suporte com parafusos de aço inoxidável através do sistema de fixação oculta, para revestimento de paramentos verticais interiores. Inclusive perfis ocultos com parafusos de aço inoxidável para a união das chapas entre si. (material) | 1.05 | 8048.1 | 8450.505 |
| mt29pme040a | Ud | Parafuso de aço galvanizado. (material) | 9.33 | 30.41 | 283.725 |
| mo018 | h | Oficial de 1ª serralheiro. (mão de obra) | 0.301 | 134.6 | 40.515 |
| mo059 | h | Ajudante de serralheiro. (mão de obra) | 0.301 | 99.5 | 29.950 |
| % | % | Custos directos complementares | 2 % | 9449.184 | 188.984 |
|  |  | Custos directos |  |  | 9638.168 |

Resíduos:
- colocação: mt29pme030a Perfil omega de aço galvanizado, de 85 mm de largura; factor de resíduo 0.0160606
- colocação: mt26aaa033a Ancoragem mecânica com bucha de nylon e parafuso de aço galvanizado, de cabeça escareada; factor de resíduo 0.00430435
- colocação: mt29pme010i; factor de resíduo 0.0045
- colocação: mt29pme040a Parafuso de aço galvanizado; factor de resíduo 0.0125758

## Recursos

**mt29pme030a** m Perfil omega de aço galvanizado, de 85 mm de largura
Dados técnicos: Custo energético 17.109 MJ; Emissão de CO2 1.717 kg; Código LER 17 04 05; Massa do elemento 0.66 kg; Volume 0.000314 m3
Resíduos:
- embalagem: re170203 Plástico. (componente de resíduo); rendimento 0.006 kg; Código LER 17 02 03; Massa do elemento 1 kg; Volume 0.001667 m3

**mt26aaa033a** Ud Ancoragem mecânica com bucha de nylon e parafuso de aço galvanizado, de cabeça escareada
Dados técnicos: Custo energético 1.599 MJ; Emissão de CO2 0.133 kg; Código LER 17 04 05; Massa do elemento 0.046 kg; Volume 0.000022 m3
Resíduos:
- embalagem: re150101 Embalagens de papel e cartão. (componente de resíduo); rendimento 0.001 kg; Código LER 15 01 01; Massa do elemento 1 kg; Volume 0.001333 m3

**mt29pme010i** m² Chapa de aço inoxidável AISI 304
Dados técnicos: Custo energético 379.298 MJ; Emissão de CO2 55.454 kg; Código LER 17 04 05; Massa do elemento 7.9 kg; Volume 0.003762 m3
Resíduos:
- embalagem: re170203 Plástico; rendimento 0.032 kg

**mt29pme040a** Ud Parafuso de aço galvanizado
Dados técnicos: Custo energético 2.155 MJ; Emissão de CO2 0.099 kg; Código LER 17 02 01; Massa do elemento 0.0066 kg; Volume 0.000006 m3
Resíduos:
- embalagem: re170203 Plástico; rendimento 0.02 kg
