# Guarnição de focinho de madeira

- Propriedade do ficheiro: CYPE Ingenieros S.A.
- Formato: FIEBDC-3/2016
- Programa: Gerador de preços para construção civil. CYPE Ingenieros, S.A.
- Data: 20/11/2025
- Âmbito geográfico: Moçambique
- Moeda: MZN
- Custos indirectos: 3 %
- IVA: 17 %

## R Revestimentos

### RE Degraus

#### REA Remates

**REA100** Ud Guarnição de focinho de madeira.
Remate de degrau, através de guarnição de focinho de 1000 mm de comprimento, formada por perfil de alumínio, com revestimento de madeira de faia, acabamento envernizado, de 65 mm de largura e 33 mm de altura, fixado com adesivo.
Inclui: Limpeza e preparação da superfície suporte. Marcação. Corte, colocação e fixação do perfil. Resolução de encontros.
Critério de medição de projecto: Comprimento medido segundo documentação gráfica de Projecto.
Critério de medição de obra: Medir-se-á o comprimento realmente executado segundo especificações de Projecto.

| Código | Un | Descrição | Rendimento | Preço | Importância |
|---|---|---|---|---|---|
| mt18rpe100c | Ud | Guarnição de focinho de 1000 mm de comprimento, formada por perfil de alumínio, com revestimento de madeira de faia, acabamento envernizado, de 65 mm de largura e 33 mm de altura. (material) | 1 | 2408.98 | 2408.980 |
| mo023 | h | Oficial de 1ª ladrilhador. (mão de obra) | 0.056 | 140.25 | 7.854 |
| % | % | Custos directos complementares | 2 % | 2416.834 | 48.337 |
|  |  | Custos directos |  |  | 2465.171 |

## Recursos

**mt18rpe100c** Ud Guarnição de focinho de 1000 mm de comprimento
Dados técnicos: Custo energético 194.698 MJ; Emissão de CO2 0.765 kg
Resíduos:
- embalagem: re170203 Plástico. (componente de resíduo); rendimento 0.102 kg; Código LER 17 02 03; Massa do elemento 1 kg; Volume 0.001667 m3
- embalagem: re170604 Materiais de isolamento não abrangidos em 17 06 01 e 17 06 03. (componente de resíduo); rendimento 0.023 kg; Código LER 17 06 04; Massa do elemento 1 kg; Volume 0.001667 m3
