# Revestimento de escada de pedra natural

- Propriedade do ficheiro: CYPE Ingenieros S.A.
- Formato: FIEBDC-3/2016
- Programa: Gerador de preços para construção civil. CYPE Ingenieros, S.A.
- Data: 31/10/2024
- Âmbito geográfico: Moçambique
- Moeda: MZN
- Custos indirectos: 3 %
- IVA: 17 %

## R Revestimentos

### RE Escadas

#### REP De pedra natural

**REP010** Ud Revestimento de escada de pedra natural.
Revestimento de escada recta de dois tramos com descanso com 17 degraus de 100 cm de largura, com a montagem dos seguintes elementos: degraus formados por cobertor de mármore Rosa Aurora, acabamento polido e espelho de mármore Rosa Aurora, acabamento polido de 3 e 2 cm de espessura respectivamente, face e bordos polidos; rodapé de escada de mármore Rosa Aurora de duas peças de 37x7x2 cm, face e bordos polidos, colocado num lateral, tudo assente com argamassa de cimento M-5, sobre degraus previamente executados (não incluído neste preço). Inclusive revestimento de patamares e enchimento de juntas com argamassa de juntas cimentosa, CG1, para junta mínima (entre 1,5 e 3 mm), com a mesma tonalidade das peças.
Inclui: Marcação do traçado de espelhos, cobertores e rodapés de escada. Corte das peças e formação de encaixes em esquinas e cantos. Humidificação dos degraus. Colocação com argamassa do revestimento do espelho e do cobertor do primeiro degrau. Colocação de cordéis. Colocação de espelhos e cobertores. Colocação do rodapé de escada. Enchimento de juntas. Limpeza do tramo.
Critério de medição de projecto: Número de unidades previstas, segundo documentação gráfica de Projecto.
Critério de medição de obra: Medir-se-á o número de unidades realmente executadas segundo especificações de Projecto.

| Código | Un | Descrição | Rendimento | Preço | Importância |
|---|---|---|---|---|---|
| mt18pmi120a | Ud | Cobertor para degrau recto em mármore, procedente de Portugal, Rosa Aurora, comprimento até 100 cm e 3 cm de espessura, face e bordos polidos, densidade 2710 kg/m³, segundo NP EN 1936, resistência à compressão 70 MPa, segundo NP EN 1926, resistência à flexão 20 MPa, segundo NP EN 12372, absorção de água por capilaridade menor de 5 kg/m² min½, segundo NP EN 1925, coeficiente de absorção de água <= 0,1%, segundo NP EN 13755, Euroclasse A1 de reacção ao fogo, resistência à abrasão 21,5 mm, segundo NP EN 14157, resistência ao deslizamento em condições secas (índice SRV) 73, resistência ao deslizamento em condições húmidas (índice SRV) 66, segundo NP EN 14231; segundo NP EN 12058. (material) | 17 | 2086.92 | 35477.640 |
| mt18pmi121a | Ud | Espelho para degrau em mármore, procedente de Portugal, Rosa Aurora, até 100 cm de comprimento por 16 cm de largura e 2 cm de espessura, polido, densidade 2710 kg/m³, segundo NP EN 1936, resistência à compressão 70 MPa, segundo NP EN 1926, resistência à flexão 20 MPa, segundo NP EN 12372, absorção de água por capilaridade menor de 5 kg/m² min½, segundo NP EN 1925, coeficiente de absorção de água <= 0,1%, segundo NP EN 13755, Euroclasse A1 de reacção ao fogo, resistência à abrasão 21,5 mm, segundo NP EN 14157, resistência ao deslizamento em condições secas (índice SRV) 73, resistência ao deslizamento em condições húmidas (índice SRV) 66, segundo NP EN 14231; segundo NP EN 12058. (material) | 17 | 1617.27 | 27493.590 |
| mt18zmi020a | Ud | Rodapé em mármore, procedente de Portugal, Rosa Aurora, de duas peças, 37x7x2 cm, face e bordos polidos, densidade 2710 kg/m³, segundo NP EN 1936, resistência à compressão 70 MPa, segundo NP EN 1926, resistência à flexão 20 MPa, segundo NP EN 12372, absorção de água por capilaridade menor de 5 kg/m² min½, segundo NP EN 1925, coeficiente de absorção de água <= 0,1%, segundo NP EN 13755, Euroclasse A1 de reacção ao fogo, resistência à abrasão 21,5 mm, segundo NP EN 14157, resistência ao deslizamento em condições secas (índice SRV) 73, resistência ao deslizamento em condições húmidas (índice SRV) 66, segundo NP EN 14231; segundo NP EN 12058. (material) | 17 | 475.53 | 8084.010 |
| mt18bmi020ob | m² | Peças em mármore, procedente de Portugal, Rosa Aurora, 60x40x2 cm, acabamento polido, densidade 2710 kg/m³, segundo NP EN 1936, resistência à compressão 70 MPa, segundo NP EN 1926, resistência à flexão 20 MPa, segundo NP EN 12372, absorção de água por capilaridade menor de 5 kg/m² min½, segundo NP EN 1925, coeficiente de absorção de água <= 0,1%, segundo NP EN 13755, Euroclasse A1 de reacção ao fogo, resistência à abrasão 21,5 mm, segundo NP EN 14157, resistência ao deslizamento em condições secas (índice SRV) 73, resistência ao deslizamento em condições húmidas (índice SRV) 66, segundo NP EN 14231; segundo NP EN 12058. (material) | 1.05 | 6635.78 | 6967.569 |
| mt18rmi020a | m | Rodapé em mármore, procedente de Portugal, Rosa Aurora, 7x1 cm, face e bordos polidos, densidade 2710 kg/m³, segundo NP EN 1936, resistência à compressão 70 MPa, segundo NP EN 1926, resistência à flexão 20 MPa, segundo NP EN 12372, absorção de água por capilaridade menor de 5 kg/m² min½, segundo NP EN 1925, coeficiente de absorção de água <= 0,1%, segundo NP EN 13755, Euroclasse A1 de reacção ao fogo, resistência à abrasão 21,5 mm, segundo NP EN 14157; segundo NP EN 12058. (material) | 2 | 463.95 | 927.900 |
| mt09mor010c | m³ | Argamassa de cimento CEM II/B-L 32,5 N tipo M-5, confeccionada em obra com 230 kg/m³ de cimento e uma proporção em volume 1/6. (material) | 0.034 | 5273.63 | 179.303 |
| mt09mcr060c | kg | Argamassa de juntas cimentosa, CG1, para junta mínima entre 1,5 e 3 mm, segundo EN 13888. (material) | 2.48 | 32.02 | 79.410 |
| mt01ara010a | m³ | Areia com granulometria de 0 a 5 mm de diâmetro, limpa. (material) | 0.02 | 569.99 | 11.400 |
| mo023 | h | Oficial de 1ª ladrilhador. (mão de obra) | 12.38 | 134.36 | 1663.377 |
| mo061 | h | Ajudante de ladrilhador. (mão de obra) | 12.38 | 100.44 | 1243.447 |
| mo113 | h | Operário não qualificado construção. (mão de obra) | 12.38 | 96.77 | 1198.013 |
| % | % | Custos directos complementares | 2 % | 83325.659 | 1666.513 |
|  |  | Custos directos |  |  | 84992.172 |

Resíduos:
- colocação: mt18pmi120a; factor de resíduo 0.0213417
- colocação: mt18pmi121a; factor de resíduo 0.0278502
- colocação: mt18zmi020a; factor de resíduo 0.0384999
- colocação: mt18bmi020ob; factor de resíduo 0.0170092
- colocação: mt18rmi020a; factor de resíduo 0.0385
- colocação: mt09mor010c; factor de resíduo 0.0036
- colocação: mt09mcr060c Argamassa de juntas cimentosa, CG1, para junta mínima entre 1,5 e 3 mm, segundo EN 13888; factor de resíduo 0.07
- colocação: mt01ara010a Areia com granulometria de 0 a 5 mm de diâmetro, limpa; factor de resíduo 0.003

## Recursos

**mt18pmi120a** Ud Cobertor para degrau recto em mármore
Dados técnicos: Custo energético 66.050 MJ; Emissão de CO2 2.622 kg; Código LER 01 04 13; Massa do elemento 26.73 kg; Volume 0.01782 m3
Resíduos:
- embalagem: re170201 Madeira. (componente de resíduo); rendimento 0.001 kg; Código LER 17 02 01; Massa do elemento 1 kg; Volume 0.000909 m3
- embalagem: re170203 Plástico. (componente de resíduo); rendimento 0.101 kg; Código LER 17 02 03; Massa do elemento 1 kg; Volume 0.001667 m3

**mt18pmi121a** Ud Espelho para degrau em mármore
Dados técnicos: Custo energético 27.290 MJ; Emissão de CO2 1.137 kg; Código LER 01 04 13; Massa do elemento 8.64 kg; Volume 0.00576 m3
Resíduos:
- embalagem: re170201 Madeira; rendimento 0.001 kg
- embalagem: re170203 Plástico; rendimento 0.093 kg

**mt18zmi020a** Ud Rodapé em mármore
Dados técnicos: Custo energético 10.823 MJ; Emissão de CO2 0.495 kg; Código LER 01 04 13; Massa do elemento 1.3986 kg; Volume 0.000932 m3
Resíduos:
- embalagem: re170201 Madeira; rendimento 0.001 kg
- embalagem: re170203 Plástico; rendimento 0.08 kg

**mt18bmi020ob** m² Peças em mármore
Dados técnicos: Custo energético 120.853 MJ; Emissão de CO2 4.381 kg; Código LER 01 04 13; Massa do elemento 54 kg; Volume 0.036 m3
Resíduos:
- embalagem: re170201 Madeira; rendimento 0.036 kg
- embalagem: re170203 Plástico; rendimento 0.027 kg

**mt18rmi020a** m Rodapé em mármore
Dados técnicos: Custo energético 12.263 MJ; Emissão de CO2 0.529 kg; Código LER 01 04 13; Massa do elemento 1.89 kg; Volume 0.00126 m3
Resíduos:
- embalagem: re170201 Madeira; rendimento 0.004 kg
- embalagem: re170203 Plástico; rendimento 0.08 kg

**mt09mor010c** m³ Argamassa de cimento CEM II/B-L 32,5 N tipo M-5
Dados técnicos: Custo energético 3724.000 MJ; Emissão de CO2 323.000 kg; Código LER 17 01 01; Massa do elemento 1900 kg; Volume 1.266667 m3

**mt09mcr060c** kg Argamassa de juntas cimentosa, CG1, para junta mínima entre 1,5 e 3 mm, segundo EN 13888
Dados técnicos: Custo energético 7.725 MJ; Emissão de CO2 0.576 kg; Código LER 17 09 04; Massa do elemento 1 kg; Volume 0.000667 m3
Resíduos:
- embalagem: re150101 Embalagens de papel e cartão. (componente de resíduo); rendimento 0.02 kg; Código LER 15 01 01; Massa do elemento 1 kg; Volume 0.001333 m3
- embalagem: re170201 Madeira; rendimento 0.005 kg
- embalagem: re170203 Plástico; rendimento 0.008 kg

**mt01ara010a** m³ Areia com granulometria de 0 a 5 mm de diâmetro, limpa
Dados técnicos: Custo energético 146.250 MJ; Emissão de CO2 7.800 kg; Código LER 01 04 09; Massa do elemento 1950 kg; Volume 1.21875 m3
