# Pavimento interior de peças de grés rústico. Colocação em camada grossa

- Propriedade do ficheiro: CYPE Ingenieros S.A.
- Formato: FIEBDC-3/2016
- Programa: Gerador de preços para construção civil. CYPE Ingenieros, S.A.
- Data: 31/10/2024
- Âmbito geográfico: Moçambique
- Moeda: MZN
- Custos indirectos: 3 %
- IVA: 17 %

## R Revestimentos

### RS Pavimentos

#### RSG Cerâmicos

**RSG320** m² Pavimento interior de peças de grés rústico. Colocação em camada grossa.
Pavimento interior de peças de grés rústico, de 200x200x12 mm, gama média, capacidade de absorção de água 3%<=E<6%, grupo AII, segundo NP EN 14411, com resistência ao deslizamento entre 35 e 45 segundo ENV 12633. SUPORTE: de argamassa de cimento. COLOCAÇÃO: em camada grossa com argamassa de cimento. ENCHIMENTO DE JUNTAS: com argamassa de juntas cimentosa melhorada, com absorção de água reduzida e resistência elevada à abrasão tipo CG 2 W A, cor branco, em juntas de 2 mm de espessura.
Inclui: Limpeza e verificação da superfície suporte. Marcação dos níveis de acabamento. Implantação da disposição das peças e juntas de movimento. Aplicação da cola. Colocação das cruzetas. Colocação das peças com a ponta da colher de pedreiro. Formação de juntas de fracionamento, perimetrais e estruturais. Enchimento das juntas. Eliminação e limpeza do material sobrante. Limpeza final do pavimento.
Critério de medição de projecto: Superfície útil, medida segundo documentação gráfica de Projecto. Não foi incrementada a medição por perdas, uma vez que na composição se considerou 5% a mais.
Critério de medição de obra: Medir-se-á a superfície realmente executada segundo especificações de Projecto.

| Código | Un | Descrição | Rendimento | Preço | Importância |
|---|---|---|---|---|---|
| mt09mor010c | m³ | Argamassa de cimento CEM II/B-L 32,5 N tipo M-5, confeccionada em obra com 230 kg/m³ de cimento e uma proporção em volume 1/6. (material) | 0.03 | 5273.63 | 158.209 |
| mt18bdr100fn | m² | Peças de grés rústico, de 200x200x12 mm, gama média, capacidade de absorção de água 3%<=E<6%, grupo AII, segundo NP EN 14411, com resistência ao deslizamento entre 35 e 45 segundo ENV 12633. (material) | 1.05 | 1918.51 | 2014.436 |
| mt18acc100a | Ud | Kit de cruzetas de PVC para garantir uma espessura das juntas entre peças de entre 1 e 20 mm, em revestimentos e pavimentos cerâmicos. (material) | 0.35 | 231.5 | 81.025 |
| mt09mcp020bB | kg | Argamassa de juntas cimentosa melhorada, com absorção de água reduzida e resistência elevada à abrasão, tipo CG2 W A, segundo EN 13888, cor branca, para juntas de 2 a 15 mm, à base de cimento de alta resistência, inertes seleccionados, aditivos especiais e pigmentos, com efeito anti-caruncho, anti-verdete e preventivo das eflorescências, hidrorrepelente, especial para enchimento de juntas de todo tipo de peças cerâmicas e pedras naturais em zonas de proliferação de microrganismos. (material) | 0.4 | 66.55 | 26.620 |
| mo023 | h | Oficial de 1ª ladrilhador. (mão de obra) | 0.466 | 134.36 | 62.612 |
| mo061 | h | Ajudante de ladrilhador. (mão de obra) | 0.233 | 100.44 | 23.403 |
| % | % | Custos directos complementares | 2 % | 2366.305 | 47.326 |
|  |  | Custos directos |  |  | 2413.631 |

Resíduos:
- colocação: mt09mor010c; factor de resíduo 0.0036
- colocação: mt18bdr100fn; factor de resíduo 0.0339515
- colocação: mt09mcp020bB; factor de resíduo 0.07

## Recursos

**mt09mor010c** m³ Argamassa de cimento CEM II/B-L 32,5 N tipo M-5
Dados técnicos: Custo energético 3724.000 MJ; Emissão de CO2 323.000 kg; Código LER 17 01 01; Massa do elemento 1900 kg; Volume 1.266667 m3

**mt18bdr100fn** m² Peças de grés rústico
Dados técnicos: Custo energético 269.251 MJ; Emissão de CO2 13.223 kg; Código LER 17 01 03; Massa do elemento 23 kg; Volume 0.0184 m3
Resíduos:
- embalagem: re150101 Embalagens de papel e cartão. (componente de resíduo); rendimento 0.185 kg; Código LER 15 01 01; Massa do elemento 1 kg; Volume 0.001333 m3
- embalagem: re170201 Madeira. (componente de resíduo); rendimento 0.024 kg; Código LER 17 02 01; Massa do elemento 1 kg; Volume 0.000909 m3

**mt09mcp020bB** kg Argamassa de juntas cimentosa melhorada
Dados técnicos: Custo energético 7.725 MJ; Emissão de CO2 0.576 kg; Código LER 17 09 04; Massa do elemento 1 kg; Volume 0.000667 m3
Resíduos:
- embalagem: re150101 Embalagens de papel e cartão; rendimento 0.02 kg
- embalagem: re170201 Madeira; rendimento 0.005 kg
- embalagem: re170203 Plástico. (componente de resíduo); rendimento 0.008 kg; Código LER 17 02 03; Massa do elemento 1 kg; Volume 0.001667 m3
