# Polimento mecânico em obra de superfície de betão endurecido

- Propriedade do ficheiro: CYPE Ingenieros S.A.
- Formato: FIEBDC-3/2016
- Programa: Gerador de preços para construção civil. CYPE Ingenieros, S.A.
- Data: 20/11/2025
- Âmbito geográfico: Moçambique
- Moeda: MZN
- Custos indirectos: 3 %
- IVA: 17 %

## R Revestimentos

### RS Pavimentos

#### RSI Sistemas de pavimentos industriais e decorativos

**RSI004** m² Polimento mecânico em obra de superfície de betão endurecido.
Polimento mecânico em obra de superfície de betão endurecido, através de espalhamento de leitada de cimento CEM II/B-L 32,5 N 1/2; desbastamento ou rebaixamento, com uma mó basta entre 36 e 60, segundo o estado em que se encontrar o solo; planificação ou polimento basto, com abrasivo de grão entre 80 e 120; espalhamento de uma nova leitada com as mesmas características que a primeira; e correcção, com abrasivo de grão 220.
Inclui: Preparação e espalhamento da leitada. Desbastamento ou rebaixamento. Planificação ou polido basto. Espalhamento da nova leitada. Correcção. Revisão dos rincões de difícil acesso, com polidora de mão ou fixa. Lavagem. Evacuação das águas sujas. Protecção do pavimento. Remoção e acumulação dos restos gerados. Carga dos restos gerados para camião ou contendor.
Critério de medição de projecto: Superfície medida segundo documentação gráfica de Projecto.
Critério de medição de obra: Medir-se-á a superfície realmente executada segundo especificações de Projecto.

| Código | Un | Descrição | Rendimento | Preço | Importância |
|---|---|---|---|---|---|
| mt09lec020a | m³ | Leitada de cimento CEM II/B-L 32,5 N 1/2. (material) | 0.001 | 5978 | 5.978 |
| mq06aca030 | h | Polidora para pavimentos de betão, composta por pratos giratórios aos que se acoplam uma série de mós abrasivas diamantadas, refrigeradas com água, com sistema de aspiração. (equipamento) | 0.17 | 506.98 | 86.187 |
| mo037 | h | Oficial de 1ª polidor de pavimentos. (mão de obra) | 0.189 | 140.25 | 26.507 |
| mo075 | h | Ajudante de polidor de pavimentos. (mão de obra) | 0.189 | 104.83 | 19.813 |
| % | % | Custos directos complementares | 2 % | 138.485 | 2.770 |
|  |  | Custos directos |  |  | 141.255 |

## Recursos

**mt09lec020a** m³ Leitada de cimento CEM II/B-L 32,5 N 1/2
Dados técnicos: Custo energético 1507.560 MJ; Emissão de CO2 283.943 kg; Código LER 17 01 01; Massa do elemento 637.5 kg; Volume 0.425 m3
