# Alçapão para tecto falso contínuo de placas de gesso laminado. Sistema "KNAUF"

- Propriedade do ficheiro: CYPE Ingenieros S.A.
- Formato: FIEBDC-3/2016
- Programa: Gerador de preços para construção civil. CYPE Ingenieros, S.A.
- Data: 19/04/2024
- Âmbito geográfico: Moçambique
- Moeda: MZN
- Custos indirectos: 3 %
- IVA: 17 %

## R Revestimentos

### RT Tectos falsos em interiores

#### RTC Contínuos, de placas de gesso laminado

**RTC021** Ud Alçapão para tecto falso contínuo de placas de gesso laminado. Sistema "KNAUF".
Alçapão gama Especial, Revo Cleaneo 12/25 R, sistema E112.c "KNAUF", de 401x401, formado por aro de alumínio e porta de placa de gesso laminado com perfurações circulares 12/25 R, Cleaneo Akustik Redonda, de 12,5 mm de espessura, para tecto falso contínuo de placas de gesso laminado. Inclusive acessórios de montagem.
Inclui: Marcação e corte da placa de gesso laminado. Colocação do alçapão. Resolução de encontros e pontos singulares.
Critério de medição de projecto: Número de unidades previstas, segundo documentação gráfica de Projecto.
Critério de medição de obra: Medir-se-á o número de unidades realmente colocadas segundo especificações de Projecto.

| Código | Un | Descrição | Rendimento | Preço | Importância |
|---|---|---|---|---|---|
| mt12ppk065bf | m² | Alçapão gama Especial, Revo Cleaneo 12/25 R, sistema E112.c "KNAUF", de 401x401, formado por aro de alumínio e porta de placa de gesso laminado com perfurações circulares 12/25 R, Cleaneo Akustik Redonda, de 12,5 mm de espessura. (material) | 1 | 5941.53 | 5941.530 |
| mo015 | h | Oficial de 1ª montador de tectos falsos. (mão de obra) | 0.334 | 136.52 | 45.598 |
| mo082 | h | Ajudante de montador de tectos falsos. (mão de obra) | 0.167 | 99.31 | 16.585 |
| % | % | Custos directos complementares | 2 % | 6003.713 | 120.074 |
|  |  | Custos directos |  |  | 6123.787 |

## Recursos

**mt12ppk065bf** m² Alçapão gama Especial
Dados técnicos: Custo energético 605.863 MJ; Emissão de CO2 43.978 kg
Resíduos:
- embalagem: re170203 Plástico. (componente de resíduo); rendimento 0.015 kg; Código LER 17 02 03; Massa do elemento 1 kg; Volume 0.001667 m3
