# Alçapão para tecto falso contínuo de placas de gesso laminado. Sistema "KNAUF"

- Propriedade do ficheiro: CYPE Ingenieros S.A.
- Formato: FIEBDC-3/2016
- Programa: Gerador de preços para construção civil. CYPE Ingenieros, S.A.
- Data: 19/04/2024
- Âmbito geográfico: Moçambique
- Moeda: MZN
- Custos indirectos: 3 %
- IVA: 17 %

## R Revestimentos

### RT Tectos falsos em interiores

#### RTC Contínuos, de placas de gesso laminado

**RTC021** Ud Alçapão para tecto falso contínuo de placas de gesso laminado. Sistema "KNAUF".
Alçapão gama Cortafuego, Cortafuego Tec EI 120 50, sistema E154.a "KNAUF", de 400x400 mm, formado por aro de aço e porta de placa de gesso laminado (2 corta-fogo (DF), de 25 mm de espessura cada placa), para tecto falso contínuo de placas de gesso laminado. Inclusive acessórios de montagem.
Inclui: Marcação e corte da placa de gesso laminado. Colocação do alçapão. Resolução de encontros e pontos singulares.
Critério de medição de projecto: Número de unidades previstas, segundo documentação gráfica de Projecto.
Critério de medição de obra: Medir-se-á o número de unidades realmente colocadas segundo especificações de Projecto.

| Código | Un | Descrição | Rendimento | Preço | Importância |
|---|---|---|---|---|---|
| mt12ppk060dnjodc | Ud | Alçapão gama Cortafuego, Cortafuego Tec EI 120 50, sistema E154.a "KNAUF", de 400x400 mm, formado por aro de aço e porta de placa de gesso laminado (2 corta-fogo (DF), de 25 mm de espessura cada placa). (material) | 1 | 22870.1 | 22870.100 |
| mo015 | h | Oficial de 1ª montador de tectos falsos. (mão de obra) | 0.334 | 136.52 | 45.598 |
| mo082 | h | Ajudante de montador de tectos falsos. (mão de obra) | 0.167 | 99.31 | 16.585 |
| % | % | Custos directos complementares | 2 % | 22932.283 | 458.646 |
|  |  | Custos directos |  |  | 23390.929 |

## Recursos

**mt12ppk060dnjodc** Ud Alçapão gama Cortafuego
Dados técnicos: Custo energético 48.230 MJ; Emissão de CO2 2.498 kg
Resíduos:
- embalagem: re150101 Embalagens de papel e cartão. (componente de resíduo); rendimento 0.086 kg; Código LER 15 01 01; Massa do elemento 1 kg; Volume 0.001333 m3
