# Alçapão para tecto falso contínuo de placas de gesso laminado. Sistema "KNAUF"

- Propriedade do ficheiro: CYPE Ingenieros S.A.
- Formato: FIEBDC-3/2016
- Programa: Gerador de preços para construção civil. CYPE Ingenieros, S.A.
- Data: 19/04/2024
- Âmbito geográfico: Moçambique
- Moeda: MZN
- Custos indirectos: 3 %
- IVA: 17 %

## R Revestimentos

### RT Tectos falsos em interiores

#### RTC Contínuos, de placas de gesso laminado

**RTC021** Ud Alçapão para tecto falso contínuo de placas de gesso laminado. Sistema "KNAUF".
Alçapão gama Metálica, Metálica con llave, sistema E101 "KNAUF", de 500x500 mm, formado por aro de alumínio e porta de alumínio, para tecto falso contínuo de placas de gesso laminado. Inclusive acessórios de montagem.
Inclui: Marcação e corte da placa de gesso laminado. Colocação do alçapão. Resolução de encontros e pontos singulares.
Critério de medição de projecto: Número de unidades previstas, segundo documentação gráfica de Projecto.
Critério de medição de obra: Medir-se-á o número de unidades realmente colocadas segundo especificações de Projecto.

| Código | Un | Descrição | Rendimento | Preço | Importância |
|---|---|---|---|---|---|
| mt12ppk060cabaad | Ud | Alçapão gama Metálica, Metálica con llave, sistema E101 "KNAUF", de 500x500 mm, formado por aro de alumínio e porta de alumínio. (material) | 1 | 2546.51 | 2546.510 |
| mo015 | h | Oficial de 1ª montador de tectos falsos. (mão de obra) | 0.334 | 136.52 | 45.598 |
| mo082 | h | Ajudante de montador de tectos falsos. (mão de obra) | 0.167 | 99.31 | 16.585 |
| % | % | Custos directos complementares | 2 % | 2608.693 | 52.174 |
|  |  | Custos directos |  |  | 2660.867 |

Resíduos:
- colocação: mt12ppk060cabaad; factor de resíduo 0.024

## Recursos

**mt12ppk060cabaad** Ud Alçapão gama Metálica
Dados técnicos: Custo energético 600.827 MJ; Emissão de CO2 44.205 kg; Código LER 17 04 02; Massa do elemento 5.36 kg; Volume 0.003573 m3
Resíduos:
- embalagem: re170203 Plástico. (componente de resíduo); rendimento 0.008 kg; Código LER 17 02 03; Massa do elemento 1 kg; Volume 0.001667 m3
