# Alçapão para tecto falso contínuo de placas de gesso laminado. Sistema "KNAUF"

- Propriedade do ficheiro: CYPE Ingenieros S.A.
- Formato: FIEBDC-3/2016
- Programa: Gerador de preços para construção civil. CYPE Ingenieros, S.A.
- Data: 19/04/2024
- Âmbito geográfico: Moçambique
- Moeda: MZN
- Custos indirectos: 3 %
- IVA: 17 %

## R Revestimentos

### RT Tectos falsos em interiores

#### RTC Contínuos, de placas de gesso laminado

**RTC021** Ud Alçapão para tecto falso contínuo de placas de gesso laminado. Sistema "KNAUF".
Alçapão gama Básica, Revo Linie 12,5, sistema E112 "KNAUF", de 500x500 mm, formado por aro de alumínio e porta de placa de gesso laminado (1 Diamant (DFH1I), de 12,5 mm de espessura), para tecto falso contínuo de placas de gesso laminado. Inclusive acessórios de montagem.
Inclui: Marcação e corte da placa de gesso laminado. Colocação do alçapão. Resolução de encontros e pontos singulares.
Critério de medição de projecto: Número de unidades previstas, segundo documentação gráfica de Projecto.
Critério de medição de obra: Medir-se-á o número de unidades realmente colocadas segundo especificações de Projecto.

| Código | Un | Descrição | Rendimento | Preço | Importância |
|---|---|---|---|---|---|
| mt12ppk060aggjbd | Ud | Alçapão gama Básica, Revo Linie 12,5, sistema E112 "KNAUF", de 500x500 mm, formado por aro de alumínio e porta de placa de gesso laminado (1 Diamant (DFH1I), de 12,5 mm de espessura). (material) | 1 | 4572.31 | 4572.310 |
| mo015 | h | Oficial de 1ª montador de tectos falsos. (mão de obra) | 0.334 | 136.52 | 45.598 |
| mo082 | h | Ajudante de montador de tectos falsos. (mão de obra) | 0.167 | 99.31 | 16.585 |
| % | % | Custos directos complementares | 2 % | 4634.493 | 92.690 |
|  |  | Custos directos |  |  | 4727.183 |

## Recursos

**mt12ppk060aggjbd** Ud Alçapão gama Básica
Dados técnicos: Custo energético 110.923 MJ; Emissão de CO2 7.813 kg
Resíduos:
- embalagem: re150101 Embalagens de papel e cartão. (componente de resíduo); rendimento 0.072 kg; Código LER 15 01 01; Massa do elemento 1 kg; Volume 0.001333 m3
