# Torneira temporizada para sanita

- Propriedade do ficheiro: CYPE Ingenieros S.A.
- Formato: FIEBDC-3/2016
- Programa: Gerador de preços para construção civil. CYPE Ingenieros, S.A.
- Data: 31/10/2024
- Âmbito geográfico: Moçambique
- Moeda: MZN
- Custos indirectos: 3 %
- IVA: 17 %

## S Equipamentos fixos e sinalização

### SG Torneiras

#### SGI Para sanitas

**SGI010** Ud Torneira temporizada para sanita.
Torneira temporizada, instalação à vista formada por fluxómetro para sanita, de latão cromado, com tempo de fluxo de 7 segundos, caudal de 1,5 l/s, ligação macho para a entrada de água de 3/4". Inclusive elementos de ligação e uma válvula de seccionamento.
Inclui: Marcação. Colocação. Ligação. Verificação do seu correcto funcionamento.
Critério de medição de projecto: Número de unidades previstas, segundo documentação gráfica de Projecto.
Critério de medição de obra: Medir-se-á o número de unidades realmente colocadas segundo especificações de Projecto.

| Código | Un | Descrição | Rendimento | Preço | Importância |
|---|---|---|---|---|---|
| mt31gmp400ab | Ud | Fluxómetro para sanita, de latão cromado, com tempo de fluxo de 7 segundos, caudal de 1,5 l/s, ligação macho para a entrada de água de 3/4"; inclusive elementos de ligação e uma válvula de seccionamento. (material) | 1 | 6163.53 | 6163.530 |
| mt31gmp500a | Ud | Tubo de descarga, de 520x200 mm e 28 mm de diâmetro. (material) | 1 | 2488.75 | 2488.750 |
| mt37www010 | Ud | Material auxiliar para instalações de abastecimento de água. (material) | 1 | 135.04 | 135.040 |
| mo008 | h | Oficial de 1ª canalizador. (mão de obra) | 0.557 | 138.06 | 76.899 |
| % | % | Custos directos complementares | 2 % | 8864.219 | 177.284 |
|  |  | Custos directos |  |  | 9041.503 |
