# Electroválvula

- Propriedade do ficheiro: CYPE Ingenieros S.A.
- Formato: FIEBDC-3/2016
- Programa: Gerador de preços para construção civil. CYPE Ingenieros, S.A.
- Data: 31/10/2024
- Âmbito geográfico: Moçambique
- Moeda: MZN
- Custos indirectos: 3 %
- IVA: 17 %

## U Infra-estruturas no logradouro

### UR Rega

#### URM Automatização

**URM010** Ud Electroválvula.
Electroválvula para rega, corpo de PVC e polipropileno, ligações roscadas, de 1" de diâmetro, alimentação do solenóide a 24 Vca, com possibilidade de abertura manual e regulador de caudal, com caixa de plástico com tampa. Inclusive acessórios de ligação à tubagem de abastecimento e distribuição, escavação e posterior enchimento. Totalmente montada e ligada.
Inclui: Marcação da caixa. Escavação com meios manuais. Colocação da caixa pré-fabricada. Alojamento da electroválvula. Realização de ligações hidráulicas da electroválvula à tubagem de abastecimento e distribuição. Ligação eléctrica com o cabo de alimentação.
Critério de medição de projecto: Número de unidades previstas, segundo documentação gráfica de Projecto.
Critério de medição de obra: Medir-se-á o número de unidades realmente executadas segundo especificações de Projecto.

| Código | Un | Descrição | Rendimento | Preço | Importância |
|---|---|---|---|---|---|
| mt48ele010a | Ud | Electroválvula para rega, corpo de PVC e polipropileno, ligações roscadas, de 1" de diâmetro, alimentação do solenóide a 24 Vca, com possibilidade de abertura manual e regulador de caudal. (material) | 1 | 1055.92 | 1055.920 |
| mt48wwg010a | Ud | Caixa de plástico, com tampa e sem fundo, de 30x30x30 cm, para alojamento de válvulas em sistemas de rega. (material) | 1 | 2808.81 | 2808.810 |
| mo008 | h | Oficial de 1ª canalizador. (mão de obra) | 0.223 | 138.06 | 30.787 |
| mo107 | h | Ajudante de canalizador. (mão de obra) | 0.223 | 100.25 | 22.356 |
| mo003 | h | Oficial de 1ª electricista. (mão de obra) | 0.111 | 138.06 | 15.325 |
| % | % | Custos directos complementares | 2 % | 3933.198 | 78.664 |
|  |  | Custos directos |  |  | 4011.862 |

## Recursos

**mt48ele010a** Ud Electroválvula para rega
Dados técnicos: Custo energético 16.272 MJ; Emissão de CO2 1.429 kg
Resíduos:
- embalagem: re150101 Embalagens de papel e cartão. (componente de resíduo); rendimento 0.072 kg; Código LER 15 01 01; Massa do elemento 1 kg; Volume 0.001333 m3
