# Marca rodoviária longitudinal descontínua, de 10 cm de largura, com tinta de cor amarelo

- Propriedade do ficheiro: CYPE INGENIEROS, S.A.
- Formato: FIEBDC-3/2002
- Âmbito geográfico: Moçambique
- Custos indirectos: 3.00 %
- IVA: 17.00 %

**YSH010** m Marca rodoviária longitudinal descontínua, de 10 cm de largura, com tinta de cor amarelo.
Marca rodoviária longitudinal descontínua, de 10 cm de largura, com tinta de cor amarelo, para separação de faixas de rodagem e pré-aviso de linha contínua. Inclusive p/p de pré-marcação.
Inclui: Pré-marcação. Pintura da marca rodoviária.
Critério de medição de projecto: Comprimento medido segundo Plano de Segurança e Saúde.
Critério de medição de obra: Medir-se-á o comprimento realmente executado segundo especificações do Plano de Segurança e Saúde.

| Código | Un | Descrição | Rendimento | Preço | Importância |
|---|---|---|---|---|---|
| mt50mvh010b | kg | Tinta de cor amarelo, para marcas rodoviárias sobre a faixa de rodagem. (material) | 0.040 | 9.05 | 0.36 |
| mq08war010b | h | Máquina autopropulsada, para pintar marcas rodoviárias sobre faixa de rodagem. (equipamento) | 0.001 | 19.19 | 0.02 |
| mo119 | h | Oficial de 1ª Segurança e Saúde. (mão de obra) | 0.017 | 1.52 | 0.03 |
| mo120 | h | Operário Segurança e Saúde. (mão de obra) | 0.009 | 1.07 | 0.01 |
| % | % | Custos directos complementares | 2 % | 0.42 | 0.01 |
|  |  | Custos directos |  |  | 0.43 |
