# Protecção passiva contra incêndios de estrutura metálica, com placas de gesso laminado. Sistema "PLACO"

- Propriedade do ficheiro: CYPE INGENIEROS, S.A.
- Formato: FIEBDC-3/2002
- Âmbito geográfico: Moçambique
- Moeda: MZN
- Custos indirectos: 3.00 %
- IVA: 17.00 %

## I Instalações

### IO Contra incêndios

#### IOR Protecção passiva contra incêndios: estruturas

**IOR014** m Protecção passiva contra incêndios de estrutura metálica, com placas de gesso laminado. Sistema "PLACO".
Sistema de protecção passiva contra incêndios de viga de aço HEA 100, protegida nas suas 4 faces e com uma resistência ao fogo de 15 minutos, sistema "PLACO", através de recobrimento com placas de gesso laminado Placoflam, fixadas com clipes e perfis metálicos. Inclusive fixações, parafusos e massa e fita para o tratamento de juntas.
Inclui: Marcação. Instalação de clipes. Colocação à pressão das mestras contra os clipes. Aparafusamento das placas às mestras. Tratamento de juntas. Emassamento superficial.
Critério de medição de projecto: Comprimento medido segundo documentação gráfica de Projecto.
Critério de medição de obra: Medir-se-á o comprimento realmente executado segundo especificações de Projecto.

| Código | Un | Descrição | Rendimento | Preço | Importância |
|---|---|---|---|---|---|
| mt12plk010gfncc | m² | Placa de gesso laminado DF / EN 520 - 1200 / 2500 / 12,5 / com os bordos longitudinais afinados, Placoflam PPF 13 "PLACO", formada por uma alma de gesso de origem natural embutida e intimamente ligada a duas lâminas de cartão forte, reforçada pela inclusão na massa de fibra de vidro de fio curto não tecido para melhorar a sua coesão a temperaturas altas. (material) | 1.123 | 644.33 | 723.58 |
| mt12ple200a | Ud | Clipe de aço galvanizado, Fuego "PLACO", de 60x60x48 mm. (material) | 15.000 | 99.15 | 1487.25 |
| mt12plp010 | m | Perfil de aço galvanizado, F-530 "PLACO", fabricado através de laminação a frio, de 3000 mm de comprimento, 45x16 mm de secção e 0,6 mm de espessura, para a realização de revestimentos interiores autoportantes e tectos, segundo EN 14195. (material) | 4.000 | 168.80 | 675.20 |
| mt12plt010a | Ud | Parafuso auto-roscante TTPC 25 "PLACO", com cabeça de trombeta, de 25 mm de comprimento, para instalação de placas de gesso laminado sobre perfis de espessura inferior a 6 mm. (material) | 50.000 | 1.34 | 67.00 |
| mt12plt010c | Ud | Parafuso auto-roscante TTPC 35 "PLACO", com cabeça de trombeta, de 35 mm de comprimento, para instalação de placas de gesso laminado sobre perfis de espessura inferior a 6 mm. (material) | 25.000 | 1.74 | 43.50 |
| mt12plm012gj | kg | Massa de presa em pó PR Multi "PLACO"; Euroclasse A1 de reacção ao fogo, segundo NP EN 13501-1, intervalo de temperatura de trabalho de 5 a 30°C, segundo EN 13963. (material) | 2.000 | 148.66 | 297.32 |
| mt12plj030 | m | Fita autocolante de malha de fibra de vidro, "PLACO", para reforço de juntas. (material) | 8.000 | 70.94 | 567.52 |
| mo053 | h | Oficial de 1ª montador de pré-fabricados interiores. (mão de obra) | 0.407 | 138.06 | 56.19 |
| mo100 | h | Ajudante de montador de pré-fabricados interiores. (mão de obra) | 0.407 | 100.44 | 40.88 |
| % | % | Custos directos complementares | 2 % | 3958.44 | 79.17 |
|  |  | Custos directos |  |  | 4037.61 |
