# Protecção de pavimentos

- Propriedade do ficheiro: CYPE INGENIEROS, S.A.
- Formato: FIEBDC-3/2002
- Âmbito geográfico: Moçambique
- Moeda: MZN
- Custos indirectos: 3.00 %
- IVA: 17.00 %

## 0 Trabalhos prévios

### 0C Protecções provisórias

#### 0CS Pavimentos e escadas

**0CS010** m² Protecção de pavimentos.
Fornecimento e colocação de lâmina de plástico sobre a qual se coloca uma camada de cartão canelado fixado lateralmente em todo o perímetro, sobre o pavimento de alcatifa, madeira, pedra natural ou outro material, para protegê-lo contra a sujidade e o pó gerados durante os trabalhos de reabilitação ou reforma. Incluindo vigia e manutenção da protecção enquanto decorrem os trabalhos, fixação da protecção em todas as juntas com fita adesiva, remoção posterior, recolha e carga manual para camião ou contentor.
Inclui: Colocação da protecção. Remoção da protecção e carga para contentor.
Critério de medição de projecto: Superfície medida segundo documentação gráfica de Projecto.
Critério de medição de obra: Medir-se-á a superfície realmente executada segundo especificações de Projecto.

| Código | Un | Descrição | Rendimento | Preço | Importância |
|---|---|---|---|---|---|
| mt32war020 | m² | Lâmina de polietileno transparente, de 0,2 mm de espessura. (material) | 1.050 | 15.91 | 16.71 |
| mt32war040 | m² | Cartão canelado para embalagem. (material) | 1.050 | 31.84 | 33.43 |
| mt32war030 | m | Fita plástica autocolante. (material) | 0.500 | 3.71 | 1.86 |
| mo112 | h | Operário especializado construção. (mão de obra) | 0.026 | 98.35 | 2.56 |
| % | % | Custos directos complementares | 2 % | 54.56 | 1.09 |
|  |  | Custos directos |  |  | 55.65 |
